# Fornecimento e instalação em tecto de recuperador entálpico ar-ar

- Propriedade do ficheiro: CYPE INGENIEROS, S.A.
- Formato: FIEBDC-3/2002
- Moeda: EUR
- Custos indirectos: 3.00 %
- IVA: 23.00 %

**ICR113** Ud Fornecimento e instalação em tecto de recuperador entálpico ar-ar, modelo para montagem horizontal, de dimensões 400x1189x1189 mm, peso 70 kg, caudal de ar a velocidade máxima 1000 m³/h, consumo eléctrico dos ventiladores 569 W com alimentação monofásica a 230 V, pressão estática a velocidade máxima/mínima 150/122 Pa, pressão sonora a velocidade máxima/mínima a 1,5 m 40,5/40 dBA, eficiência térmica a velocidade máxima/mínima 73,5/77%, diámetro das condutas 250 mm, ligável a uma rede TCC-Link, com alteração de modo automático de operação de recuperação a free-cooling ou vice-versa e configuração desde o comando à distância do caudal e pressão de ar, rearme automático e alarme de filtros sujos.
Fornecimento e instalação em tecto de recuperador entálpico ar-ar, modelo para montagem horizontal, de dimensões 400x1189x1189 mm, peso 70 kg, caudal de ar a velocidade máxima 1000 m³/h, consumo eléctrico dos ventiladores 569 W com alimentação monofásica a 230 V, pressão estática a velocidade máxima/mínima 150/122 Pa, pressão sonora a velocidade máxima/mínima a 1,5 m 40,5/40 dBA, eficiência térmica a velocidade máxima/mínima 73,5/77%, diámetro das condutas 250 mm, ligável a uma rede TCC-Link, com alteração de modo automático de operação de recuperação a free-cooling ou vice-versa e configuração desde o comando à distância do caudal e pressão de ar, rearme automático e alarme de filtros sujos.
Inclui: Marcação. Colocação e fixação. Ligação e verificação do seu correcto funcionamento.
Critério de medição de projecto: Número de unidades previstas, segundo documentação gráfica de Projecto.
Critério de medição de obra: Medir-se-á o número de unidades realmente executadas segundo especificações de Projecto.

| Código | Un | Descrição | Rendimento | Preço | Importância |
|---|---|---|---|---|---|
| mt42tsb305g | Ud | Recuperador entálpico ar-ar, modelo para montagem horizontal, de dimensões 400x1189x1189 mm, peso 70 kg, caudal de ar a velocidade máxima 1000 m³/h, consumo eléctrico dos ventiladores 569 W com alimentação monofásica a 230 V, pressão estática a velocidade máxima/mínima 150/122 Pa, pressão sonora a velocidade máxima/mínima a 1,5 m 40,5/40 dBA, eficiência térmica a velocidade máxima/mínima 73,5/77%, diámetro das condutas 250 mm, ligável a uma rede TCC-Link, com alteração de modo automático de operação de recuperação a free-cooling ou vice-versa e configuração desde o comando à distância do caudal e pressão de ar, rearme automático e alarme de filtros sujos. (material) | 1.000 | 3315.00 | 3315.00 |
| mo005 | h | Oficial de 1ª instalador de ar condicionado. (mão de obra) | 1.203 | 19.03 | 22.89 |
| mo104 | h | Ajudante de instalador de ar condicionado. (mão de obra) | 1.203 | 17.95 | 21.59 |
| % | % | Custos directos complementares | 2 % | 3359.48 | 67.19 |
|  |  | Custos directos |  |  | 3426.67 |
