# Grelha motorizada

- Propriedade do ficheiro: CYPE Ingenieros S.A.
- Formato: FIEBDC-3/2016
- Programa: Gerador de preços para construção civil. CYPE Ingenieros, S.A.
- Data: 10/06/2024
- Moeda: EUR
- Custos indirectos: 3 %
- IVA: 23 %

## I Instalações

### IV Ventilação

#### IVM Ventilação mecânica

**IVM095** Ud Grelha motorizada.
Grelha motorizada de alumínio extrudido, fixação com parafusos, formada por uma fila de lâminas horizontais controladas automaticamente pelo conjunto biela-motor em função do ciclo verão/inverno seleccionado no termostato, de 200x200 mm, cor branca RAL 9010, motorização com alimentação a 12 Vcc por cabo. Instalação em parede. Inclusive elementos de fixação.
Inclui: Marcação. Colocação e fixação. Ligação.
Critério de medição de projecto: Número de unidades previstas, segundo documentação gráfica de Projecto.
Critério de medição de obra: Medir-se-á o número de unidades realmente executadas segundo especificações de Projecto.

| Código | Un | Descrição | Rendimento | Preço | Importância |
|---|---|---|---|---|---|
| mt42cva030ee | Ud | Grelha motorizada de alumínio extrudido, fixação com parafusos, formada por uma fila de lâminas horizontais controladas automaticamente pelo conjunto biela-motor em função do ciclo verão/inverno seleccionado no termostato, de 200x200 mm, cor branca RAL 9010, motorização com alimentação a 12 Vcc por cabo, com elementos de fixação. (material) | 1 | 99.02 | 99.020 |
| mo005 | h | Oficial de 1ª instalador de ar condicionado. (mão de obra) | 0.22 | 23.31 | 5.128 |
| mo104 | h | Ajudante de instalador de ar condicionado. (mão de obra) | 0.176 | 22.09 | 3.888 |
| % | % | Custos directos complementares | 2 % | 108.036 | 2.161 |
|  |  | Custos directos |  |  | 110.197 |

## Recursos

**mt42cva030ee** Ud Grelha motorizada de alumínio extrudido
Dados técnicos: Custo energético 62.348 MJ; Emissão de CO2 4.244 kg
Resíduos:
- embalagem: re150101 Embalagens de papel e cartão. (componente de resíduo); rendimento 0.072 kg; Código LER 15 01 01; Massa do elemento 1 kg; Volume 0.001333 m3
