# Impermeabilização de coberturas

- Propriedade do ficheiro: CYPE INGENIEROS, S.A.
- Formato: FIEBDC-3/2002
- Moeda: EUR
- Custos indirectos: 3.00 %
- IVA: 23.00 %

**NIG220** m² Impermeabilização de coberturas, sobre superfície suporte cimentícia, realizada através do sistema aparente MasterSeal Roof 2103 "BASF", de 2 a 2,5 mm de espessura total, formado por primário transparente, MasterTop P 621 "BASF", de dois componentes à base de resina epóxi sem dissolventes, com trincha, rolo ou pistola, e posterior polvilhamento de inerte de quartzo, MasterTop F5 "BASF", ligante com MasterSeal P 691 "BASF", à base de resina de poliuretano monocomponente e dissolventes, aplicado com ancinho de borracha e rolo de pelo curto; membrana de impermeabilizante líquido, MasterSeal M 803 "BASF", de cor cinzento, de dois componentes à base de resina de poliuretano, aplicada através de sistema de projecção mecânica em quente; e camada de acabamento com vedante cor a escolher, MasterSeal TC 259 "BASF", composta por poliuretano alifático monocomponente e dissolventes, com resistência aos raios UV, aplicada com trincha, rolo ou pistola.
Impermeabilização de coberturas, sobre superfície suporte cimentícia, realizada através do sistema aparente MasterSeal Roof 2103 "BASF", de 2 a 2,5 mm de espessura total, formado por primário transparente, MasterTop P 621 "BASF", de dois componentes à base de resina epóxi sem dissolventes, com trincha, rolo ou pistola, e posterior polvilhamento de inerte de quartzo, MasterTop F5 "BASF", ligante com MasterSeal P 691 "BASF", à base de resina de poliuretano monocomponente e dissolventes, aplicado com ancinho de borracha e rolo de pelo curto; membrana de impermeabilizante líquido, MasterSeal M 803 "BASF", de cor cinzento, de dois componentes à base de resina de poliuretano, aplicada através de sistema de projecção mecânica em quente; e camada de acabamento com vedante cor a escolher, MasterSeal TC 259 "BASF", composta por poliuretano alifático monocomponente e dissolventes, com resistência aos raios UV, aplicada com trincha, rolo ou pistola.
Inclui: Aplicação de primário. Aplicação do ligante. Formação da membrana. Tratamento dos pontos singulares. Aplicação da camada de vedante.
Critério de medição de projecto: Superfície medida em projecção horizontal, segundo documentação gráfica de Projecto, desde as faces interiores dos parapeitos ou muretes perimetrais que a limitam.
Critério de medição de obra: Medir-se-á, em projecção horizontal, a superfície realmente executada segundo especificações de Projecto, desde as faces interiores dos parapeitos ou muretes perimetrais que a limitam.

| Código | Un | Descrição | Rendimento | Preço | Importância |
|---|---|---|---|---|---|
| mt15bas120a | kg | Primário transparente, MasterTop P 621 "BASF", de dois componentes à base de resina epóxi sem dissolventes, para aplicar sobre superfície suporte cimentícia. (material) | 0.300 | 15.04 | 4.51 |
| mt15bas130c | kg | Inerte de quartzo natural, MasterTop F5 "BASF", de granulometria compreendida entre 0,4 e 1,0 mm, para utilizar como carga mineral em combinação com resinas epóxi ou poliuretano. (material) | 1.000 | 0.56 | 0.56 |
| mt15bas120d | kg | Primário transparente e ligante, MasterSeal P 691 "BASF", à base de resina de poliuretano monocomponente e dissolventes, para aplicar sobre PVC, EPDM, madeira, poliéster ou fibrocimento, ou sobre membranas projectadas tipo MasterSeal. (material) | 0.100 | 12.60 | 1.26 |
| mt15bas160a | kg | Impermeabilizante líquido, MasterSeal M 803 "BASF", de cor cinzento, de dois componentes à base de resina de poliuretano, para aplicar através de sistema de projecção mecânica a quente, para formar uma membrana impermeável em coberturas planas ou inclinadas. (material) | 2.200 | 19.26 | 42.37 |
| mt15bas150d | kg | Vedante cor a escolher, MasterSeal TC 259 "BASF", composta por poliuretano alifático monocomponente e dissolventes, com resistência aos raios UV, de aplicação como camada de acabamento elástica para protecção contra a intempérie, no sistema MasterSeal Roof de impermeabilização à vista de coberturas. (material) | 0.200 | 14.18 | 2.84 |
| mo032 | h | Oficial de 1ª aplicador de produtos impermeabilizantes. (mão de obra) | 0.288 | 17.19 | 4.95 |
| mo070 | h | Ajudante de aplicador de produtos impermeabilizantes. (mão de obra) | 0.288 | 16.81 | 4.84 |
| % | % | Custos directos complementares | 2 % | 61.33 | 1.23 |
|  |  | Custos directos |  |  | 62.56 |
