# Protecção através de lonas

- Propriedade do ficheiro: CYPE INGENIEROS, S.A.
- Formato: FIEBDC-3/2002
- Moeda: EUR
- Custos indirectos: 3.00 %
- IVA: 23.00 %

## 0 Trabalhos prévios

### 0M Equipamento

#### 0MP Protecção

**0MP050** Ud Protecção através de lonas, lâminas de polietileno e painéis de madeira, de todos aqueles elementos construtivos do terraço, que possam ser afectados enquanto decorram os trabalhos de reabilitação ou reforma.
Fornecimento e colocação de protecção através de lonas, lâminas de polietileno e painéis de madeira, de todos aqueles elementos construtivos do terraço (guardas, muretes, pavimentos, gelosias, etc.) que possam ser afectados enquanto decorram os trabalhos de reabilitação ou reforma. Incluindo a remoção posterior das protecções, limpeza, armazenamento, recolha e carga manual para camião ou contentor.
Inclui: Colocação da protecção. Remoção da protecção e carga para contentor.
Critério de medição de projecto: Número de unidades previstas, segundo documentação gráfica de Projecto.
Critério de medição de obra: Medir-se-á o número de unidades realmente executadas segundo especificações de Projecto.

| Código | Un | Descrição | Rendimento | Preço | Importância |
|---|---|---|---|---|---|
| mt32war020 | m² | Lâmina de polietileno transparente, de 0,2 mm de espessura. (material) | 10.000 | 0.15 | 1.50 |
| mt32war030 | m | Fita plástica autocolante. (material) | 10.000 | 0.04 | 0.40 |
| mt08eft010a | m² | Painel de aglomerado, hidrófugo, de 19 mm de espessura. (material) | 2.000 | 7.45 | 14.90 |
| mt32war060 | m² | Lona impermeável de protecção, de polietileno, com malha de reforço e corda perimetral de poliamida para o ajuste da lona. (material) | 10.000 | 4.00 | 40.00 |
| mo113 | h | Operário não qualificado construção. (mão de obra) | 2.046 | 15.82 | 32.37 |
| % | % | Custos directos complementares | 2 % | 89.17 | 1.78 |
|  |  | Custos directos |  |  | 90.95 |
