# Desmontagem de vidro laminado de segurança de 6+6 mm de espessura, fixo sobre caixilharia, com meios manuais, e carga manual do material desmontado para camião ou contentor

- Propriedade do ficheiro: CYPE INGENIEROS, S.A.
- Formato: FIEBDC-3/2002
- Moeda: EUR
- Custos indirectos: 3.00 %
- IVA: 23.00 %

## D Demolições

### DF Fachadas

#### DFV Vidros

**DFV050** m² Desmontagem de vidro laminado de segurança de 6+6 mm de espessura, fixo sobre caixilharia, com meios manuais, e carga manual do material desmontado para camião ou contentor.
Desmontagem com meios manuais de vidro laminado de segurança composto por dois vidros de 6 mm de espessura unidos através de uma lâmina de polivinil butiral, fixo sobre caixilharia, através de calços de apoio perimetrais e laterais, e vedado com silicone, sem deteriorar a caixilharia à qual está fixo. Incluindo p/p de limpeza de silicone na caixilharia, armazenamento, remoção e carga manual do material desmontado para camião ou contentor.
Inclui: Desmontagem dos elementos. Remoção e armazenamento do material desmontado. Limpeza dos restos da obra. Carga do material desmontado para camião ou contentor.
Critério de medição de projecto: Superfície medida segundo documentação gráfica de Projecto.
Critério de medição de obra: Será medida a superfície realmente desmontada segundo especificações de Projecto.

| Código | Un | Descrição | Rendimento | Preço | Importância |
|---|---|---|---|---|---|
| mo054 | h | Oficial de 1ª vidraceiro. (mão de obra) | 0.545 | 18.20 | 9.92 |
| mo108 | h | Ajudante de vidraceiro. (mão de obra) | 0.545 | 17.76 | 9.68 |
| % | % | Custos directos complementares | 2 % | 19.60 | 0.39 |
|  |  | Custos directos |  |  | 19.99 |
