# Padieira de vigotas de betão pré-esforçado

- Propriedade do ficheiro: CYPE INGENIEROS, S.A.
- Formato: FIEBDC-3/2002
- Moeda: EUR
- Custos indirectos: 3.00 %
- IVA: 23.00 %

## F Fachadas, divisões e protecções

### FC Padieiras, lintéis e caixas de estores

#### FCH Pré-fabricados de betão

**FCH020** m Padieira de vigotas de betão pré-esforçado.
Padieira executada com uma vigota auto-resistente de betão pré-esforçado de secção em "I" de 1,4 m de comprimento, apoiada sobre camada de argamassa de cimento, confeccionada em obra, dosificação 1:5, de 2 cm de espessura, com revestimento de tijolo cerâmico em ambas as faces; para a execução de padieira em vão de parede de alvenaria.
Inclui: Limpeza e preparação do plano de apoio do sistema. Implantação do nível de apoio das vigotas. Colocação, aprumo, nivelamento e alinhamento. Revestimento de tijolo cerâmico em ambas as faces.
Critério de medição de projecto: Comprimento medido segundo documentação gráfica de Projecto, incluindo as entregas nos apoios.
Critério de medição de obra: Medir-se-á o comprimento realmente executado segundo especificações de Projecto, incluindo as entregas nos apoios.

| Código | Un | Descrição | Rendimento | Preço | Importância |
|---|---|---|---|---|---|
| mt07vau010a | m | Vigota pré-esforçada de secção em "I", com um comprimento médio menor de 4 m, segundo NP EN 15037-1. (material) | 1.000 | 5.20 | 5.20 |
| mt08aaa010a | m³ | Água. (material) | 0.012 | 1.50 | 0.02 |
| mt01arg005a | t | Areia de pedreira, para argamassa preparada em obra. (material) | 0.035 | 18.00 | 0.63 |
| mt08cem011a | kg | Cimento Portland CEM II/B-L 32,5 R, cor cinzento, em sacos, segundo NP EN 197-1. (material) | 5.775 | 0.10 | 0.58 |
| mt04lpt010a | Ud | Tijolo cerâmico furado simples, para revestir, 30x20x4 cm, para utilização em alvenaria protegida (peça P), densidade 890 kg/m³, segundo NP EN 771-1. (material) | 9.821 | 0.23 | 2.26 |
| mq06hor010 | h | Betoneira eléctrica com uma capacidade de amassadura de 160 l. (equipamento) | 0.006 | 3.45 | 0.02 |
| mo020 | h | Oficial de 1ª construção. (mão de obra) | 0.262 | 22.68 | 5.94 |
| mo113 | h | Operário não qualificado construção. (mão de obra) | 0.262 | 21.45 | 5.62 |
| % | % | Custos directos complementares | 2 % | 20.27 | 0.41 |
|  |  | Custos directos |  |  | 20.68 |
