# Fornecimento e instalação em tecto de recuperador entálpico ar-ar

- Propriedade do ficheiro: CYPE INGENIEROS, S.A.
- Formato: FIEBDC-3/2002
- Moeda: EUR
- Custos indirectos: 3.00 %
- IVA: 23.00 %

## I Instalações

### IC Aquecimento, climatização e A.Q.S.

#### ICR Sistemas de condução de ar

**ICR114** Ud Fornecimento e instalação em tecto de recuperador entálpico ar-ar, com bateria de expansão directa, modelo para montagem horizontal, de dimensões 430x1189x1739 mm, peso 100 kg, caudal de ar a velocidade extra-alta/alta/baixa 800/800/640 m³/h, consumo eléctrico a velocidade extra-alta/alta/baixa 505/465/335 W com alimentação monofásica a 230 V, pressão estática a velocidade extra-alta/alta/baixa 120/100/105 Pa, pressão sonora a velocidade extra-alta/alta/baixa a 1,5 m 41/40/38 dBA, eficiência térmica a velocidade extra-alta/alta/baixa 70/70/72,5%, potência frigorífica 6,56 kW (temperatura de bolbo seco de ar interior 27°C, temperatura de bolbo húmido de ar interior 19°C, temperatura de bolbo seco do ar exterior 35°C), potência calorífica 8,61 kW (temperatura de bolbo seco de ar interior 20°C, temperatura de bolbo seco do ar exterior 7°C, temperatura de bolbo húmido do ar exterior 6°C), diámetro das condutas 250 mm.
Fornecimento e instalação em tecto de recuperador entálpico ar-ar, com bateria de expansão directa, modelo para montagem horizontal, de dimensões 430x1189x1739 mm, peso 100 kg, caudal de ar a velocidade extra-alta/alta/baixa 800/800/640 m³/h, consumo eléctrico a velocidade extra-alta/alta/baixa 505/465/335 W com alimentação monofásica a 230 V, pressão estática a velocidade extra-alta/alta/baixa 120/100/105 Pa, pressão sonora a velocidade extra-alta/alta/baixa a 1,5 m 41/40/38 dBA, eficiência térmica a velocidade extra-alta/alta/baixa 70/70/72,5%, potência frigorífica 6,56 kW (temperatura de bolbo seco de ar interior 27°C, temperatura de bolbo húmido de ar interior 19°C, temperatura de bolbo seco do ar exterior 35°C), potência calorífica 8,61 kW (temperatura de bolbo seco de ar interior 20°C, temperatura de bolbo seco do ar exterior 7°C, temperatura de bolbo húmido do ar exterior 6°C), diámetro das condutas 250 mm.
Inclui: Marcação. Colocação e fixação. Ligação com a rede eléctrica. Ligação da unidade às linhas frigoríficas. Verificação do seu correcto funcionamento.
Critério de medição de projecto: Número de unidades previstas, segundo documentação gráfica de Projecto.
Critério de medição de obra: Medir-se-á o número de unidades realmente executadas segundo especificações de Projecto.

| Código | Un | Descrição | Rendimento | Preço | Importância |
|---|---|---|---|---|---|
| mt42tsb307b | Ud | Recuperador entálpico ar-ar, com bateria de expansão directa, modelo para montagem horizontal, de dimensões 430x1189x1739 mm, peso 100 kg, caudal de ar a velocidade extra-alta/alta/baixa 800/800/640 m³/h, consumo eléctrico a velocidade extra-alta/alta/baixa 505/465/335 W com alimentação monofásica a 230 V, pressão estática a velocidade extra-alta/alta/baixa 120/100/105 Pa, pressão sonora a velocidade extra-alta/alta/baixa a 1,5 m 41/40/38 dBA, eficiência térmica a velocidade extra-alta/alta/baixa 70/70/72,5%, potência frigorífica 6,56 kW (temperatura de bolbo seco de ar interior 27°C, temperatura de bolbo húmido de ar interior 19°C, temperatura de bolbo seco do ar exterior 35°C), potência calorífica 8,61 kW (temperatura de bolbo seco de ar interior 20°C, temperatura de bolbo seco do ar exterior 7°C, temperatura de bolbo húmido do ar exterior 6°C), diámetro das condutas 250 mm. (material) | 1.000 | 541.13 | 541.13 |
| mo005 | h | Oficial de 1ª instalador de ar condicionado. (mão de obra) | 1.299 | 19.03 | 24.72 |
| mo104 | h | Ajudante de instalador de ar condicionado. (mão de obra) | 1.299 | 17.95 | 23.32 |
| % | % | Custos directos complementares | 2 % | 589.17 | 11.78 |
|  |  | Custos directos |  |  | 600.95 |
