# Ventilador helicoidal para telhado, com motor para alimentação monofásica

- Propriedade do ficheiro: CYPE INGENIEROS, S.A.
- Formato: FIEBDC-3/2002
- Moeda: EUR
- Custos indirectos: 3.00 %
- Despesas gerais: 13.00 %
- Lucro: 6.00 %
- IVA: 16.00 %

## I Instalações

### IS Drenagens e ventilação

#### ISM Ventilação mecânica para habitações

**ISM038** Ud Ventilador helicoidal para telhado, com motor para alimentação monofásica.
Inclui: Marcação. Colocação e fixação do ventilador de admissão. Ligações.

| Código | Un | Descrição | Rendimento | Preço | Importância |
|---|---|---|---|---|---|
| mt20svs040an2 | Ud | Ventilador helicoidal para telhado, com hélice de plástico reforçada com fibra de vidro, corpo e chapéu de alumínio, base de aço galvanizado e motor para alimentação monofásica a 230 V e 50 Hz de frequência, com protecção térmica, isolamento classe F, protecção IP 65, de 840 r.p.m., potência absorvida 0,29 kW, caudal máximo 5500 m³/h, nível de pressão sonora 63 dBA, com rede de protecção contra a entrada de folhas e pássaros, para conduta de admissão de 500 mm de diâmetro. (material) | 1.000 | 725.21 | 725.21 |
| mt20svs900l | Ud | Acessórios e elementos de fixação de ventilador para telhado. (material) | 1.000 | 234.68 | 234.68 |
| mo009 | h | Oficial de 1ª montador. (mão de obra) | 4.456 | 16.61 | 74.01 |
| mo075 | h | Ajudante de montador. (mão de obra) | 4.456 | 15.62 | 69.60 |
| % | % | Custos directos complementares | 2 % | 1103.50 | 22.07 |
|  |  | Custos directos |  |  | 1125.57 |
