# Forno eléctrico

- Propriedade do ficheiro: CYPE INGENIEROS, S.A.
- Formato: FIEBDC-3/2002
- Moeda: EUR
- Custos indirectos: 3.00 %
- IVA: 23.00 %

## S Equipamentos fixos e sinalização

### SC Cozinhas/lavandarias

#### SCE Electrodomésticos

**SCE040** Ud Forno eléctrico.
Forno eléctrico, multifunção. Totalmente montado, instalado, ligado e verificado.
Inclui: Marcação através de molde. Fixação em paramento com elementos de ancoragem. Colocação do aparelho. Ligação à rede eléctrica.
Critério de medição de projecto: Número de unidades previstas, segundo documentação gráfica de Projecto.
Critério de medição de obra: Medir-se-á o número de unidades realmente colocadas segundo especificações de Projecto.

| Código | Un | Descrição | Rendimento | Preço | Importância |
|---|---|---|---|---|---|
| mt32hok010c | Ud | Forno eléctrico encastrável, multifunção. Segundo NP EN 60335-1. (material) | 1.000 | 313.86 | 313.86 |
| mo003 | h | Oficial de 1ª electricista. (mão de obra) | 0.221 | 21.36 | 4.72 |
| mo102 | h | Ajudante de electricista. (mão de obra) | 0.221 | 20.25 | 4.48 |
| % | % | Custos directos complementares | 2 % | 323.06 | 6.46 |
|  |  | Custos directos |  |  | 329.52 |
