# Conjunto de diversões infantis

- Propriedade do ficheiro: CYPE INGENIEROS, S.A.
- Formato: FIEBDC-3/2002
- Moeda: EUR
- Custos indirectos: 3.00 %
- IVA: 23.00 %

## U Infra-estruturas no logradouro

### UM Mobiliário urbano

#### UMG Parques infantis

**UMG010** Ud Conjunto de diversões infantis, solução clássica "KOMPAN", para 81 m² de área de ocupação, composto por baloiço, modelo Basic900P; casa com mesas e bancos, modelo Casita Roja M7000P; equipamento oscilante, modelo Spinner ELE400024; jogo de mola, modelo Gallo Bromista M101P; escorrega, modelo Cueva de Aladino M326P.
Fornecimento e instalação de conjunto de diversões infantis, solução clássica "KOMPAN", para 81 m² de área de ocupação, composto por baloiço, série Moments, modelo Basic900P, para crianças de 2 a 6 anos, com zona de segurança de 31,5 m² e 1,2 m de altura livre de queda, para encastrar no terreno; casa com mesas e bancos, série Moments, modelo Casita Roja M7000P, para crianças de 2 a 6 anos, com zona de segurança de 17,4 m² e 0,6 m de altura livre de queda, para encastrar no terreno; equipamento oscilante, série Moments, modelo Spinner ELE400024, para crianças de 4 a 15 anos, com zona de segurança de 9,8 m² e 0,6 m de altura livre de queda, para encastrar no terreno com cubo de betão; jogo de mola, série Moments, modelo Gallo Bromista M101P, para crianças de 2 a 6 anos, com zona de segurança de 7,4 m² e 0,47 m de altura livre de queda, para encastrar no terreno; escorrega, série Moments, modelo Cueva de Aladino M326P, para crianças de 2 a 6 anos, com zona de segurança de 14,9 m² e 1 m de altura livre de queda, para fixar mecanicamente sobre base de betão (não incluída neste preço). Incluindo elementos de fixação. Totalmente montado.
Inclui: Marcação. Limpeza e preparação da superfície suporte. Montagem, colocação e aprumo do conjunto de jogos infantis.
Critério de medição de projecto: Número de unidades previstas, segundo documentação gráfica de Projecto.
Critério de medição de obra: Medir-se-á o número de unidades realmente executadas segundo especificações de Projecto.

| Código | Un | Descrição | Rendimento | Preço | Importância |
|---|---|---|---|---|---|
| mt52jik010a | Ud | Baloiço, série Moments, modelo Basic900P "KOMPAN", para crianças de 2 a 6 anos, com zona de segurança de 31,5 m² e 1,2 m de altura livre de queda, para encastrar no terreno, inclusive elementos de fixação. (material) | 1.000 | 1400.00 | 1400.00 |
| mt52jik020a | Ud | Casa com mesas e bancos, série Moments, modelo Casita Roja M7000P "KOMPAN", para crianças de 2 a 6 anos, com zona de segurança de 17,4 m² e 0,6 m de altura livre de queda, para encastrar no terreno, inclusive elementos de fixação. (material) | 1.000 | 3600.00 | 3600.00 |
| mt52jik030a | Ud | Equipamento oscilante, série Moments, modelo Spinner ELE400024 "KOMPAN", para crianças de 4 a 15 anos, com zona de segurança de 9,8 m² e 0,6 m de altura livre de queda, para encastrar no terreno com cubo de betão, inclusive elementos de fixação. (material) | 1.000 | 965.00 | 965.00 |
| mt10hmf020fa | m³ | Betão simples C20/25 (X0(P); D25; S2; Cl 1,0), fabricado em central, segundo NP EN 206-1. (material) | 0.100 | 93.72 | 9.37 |
| mt52jik040a | Ud | Jogo de mola, série Moments, modelo Gallo Bromista M101P "KOMPAN", para crianças de 2 a 6 anos, com zona de segurança de 7,4 m² e 0,47 m de altura livre de queda, para encastrar no terreno, inclusive elementos de fixação. (material) | 1.000 | 675.00 | 675.00 |
| mt52jik050b | Ud | Escorrega, série Moments, modelo Cueva de Aladino M326P "KOMPAN", para crianças de 2 a 6 anos, com zona de segurança de 14,9 m² e 1 m de altura livre de queda, para fixar mecanicamente sobre base de betão (não incluída neste preço), inclusive elementos de fixação. (material) | 1.000 | 2995.00 | 2995.00 |
| mq04cag010a | h | Camião com grua de carga máxima 6 t. (equipamento) | 1.148 | 49.45 | 56.77 |
| op00tal010 |  | Berbequim. | 1.000 | 0.00 | 0.00 |
| op00ato010 |  | Aparafusadora. | 1.000 | 0.00 | 0.00 |
| mo041 | h | Oficial de 1ª construção de obra civil. (mão de obra) | 14.439 | 16.85 | 243.30 |
| mo087 | h | Ajudante de construção de obra civil. (mão de obra) | 7.220 | 16.45 | 118.77 |
| % | % | Custos directos complementares | 2 % | 10063.21 | 201.26 |
|  |  | Custos directos |  |  | 10264.47 |
