# Ensaio de provetes prismáticos

- Propriedade do ficheiro: CYPE INGENIEROS, S.A.
- Formato: FIEBDC-3/2002
- Moeda: EUR
- Custos indirectos: 3.00 %
- IVA: 23.00 %

## X Controlo de qualidade e ensaios

### XA Argamassas, gessos, cales, escaiolas e cimentos

#### XAM Argamassa

**XAM030** Ud Ensaio de provetes prismáticos.
Ensaios a realizar em laboratório acreditado na área técnica correspondente, sobre uma série de provetes prismáticos de argamassa de cimento, recolhidos em obra segundo EN 1015-2, para a determinação das seguintes características: resistência à flexão e compressão segundo EN 1015-11. Incluindo deslocamento à obra e relatório de resultados.
Inclui: Deslocamento à obra. Recolha de amostras. Fabricação e cura de provetes e realização de ensaios. Redacção de relatório dos resultados dos ensaios realizados.
Critério de medição de projecto: Ensaio a realizar, segundo documentação do Plano de controlo de qualidade.

| Código | Un | Descrição | Rendimento | Preço | Importância |
|---|---|---|---|---|---|
| mt49des010 | Ud | Repercussão por deslocamento à obra para a recolha de amostras. (material) | 1.000 | 0.74 | 0.74 |
| mt49moc020 | Ud | Recolha em obra de amostras de argamassa de cimento, cujo peso não exceda 50 kg, segundo EN 1015-2. (material) | 1.000 | 32.02 | 32.02 |
| mt49moc030 | Ud | Ensaio mecânico para determinar as resistências à flexão e compressão em 3, 7 e 28 dias de idade sobre nove provetes de 4x4x16 cm, fabricados e curados em laboratório, segundo EN 1015-11. (material) | 1.000 | 158.60 | 158.60 |
| mt49moc120 | Ud | Relatório de resultados dos ensaios realizados sobre uma amostra de argamassa de cimento. (material) | 1.000 | 96.06 | 96.06 |
| % | % | Custos directos complementares | 2 % | 287.42 | 5.75 |
|  |  | Custos directos |  |  | 293.17 |
