# Sistema ETICS REDArt "ROCKWOOL" de isolamento térmico pelo exterior de fachada existente

- Propriedade do ficheiro: CYPE INGENIEROS, S.A.
- Formato: FIEBDC-3/2002
- Moeda: EUR
- Custos indirectos: 3.00 %
- IVA: 23.00 %

## Z Reabilitação energética

### ZF Paramentos verticais: adição de isolamento térmico

#### ZFF Sistemas ETICS de isolamento exterior de fachadas

**ZFF040** m² Sistema ETICS REDArt "ROCKWOOL" de isolamento térmico pelo exterior de fachada existente.
Reabilitação energética de fachada, através de isolamento térmico pelo exterior, com o sistema REDArt "ROCKWOOL", com ETA 16/0270, composto por: painel rígido de lã de rocha vulcânica de dupla densidade (120 kg/m³ na camada superior e 70 kg/m³ na camada inferior), não revestido, Rocksate Duo Plus "ROCKWOOL", de 60 mm de espessura, fixado ao suporte com argamassa polimérica REDArt Capa Base Casa "ROCKWOOL" e fixações mecânicas com bucha de expansão com prego, REDArtherm H2 Eco "ROCKWOOL"; camada de regularização de argamassa polimérica REDArt Capa Base Casa "ROCKWOOL", armada com malha de fibra de vidro anti-álcalis, REDArt Malla Estándar "ROCKWOOL", de 3,5x3,8 mm de vão de malha, de 160 g/m² de massa superficial; camada de acabamento de revestimento REDArt Acabado Silicato "ROCKWOOL", acabamento grosso, cor branca, sobre primário, REDArt Imprimación Silicato "ROCKWOOL", cor branca. Inclusive perfis de arranque de alumínio, perfis de fecho superior de alumínio, perfis de canto de PVC com malha, e fita auto-adesiva para vedação de todas as uniões entre painéis e do pré-aro da caixilharia.
Critérios considerados na determinação do preço da unidade de obra: O preço inclui a execução dos remates nos encontros com paramentos, revestimentos ou outros elementos assentes na sua superfície, mas não inclui a preparação da superfície suporte.
Inclui: Colocação do perfil de arranque. Corte e preparação do isolamento. Colocação e fixação do isolamento. Lixagem de toda a superfície. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28mop080f | m | Perfil de arranque de alumínio, de 60 mm de largura, com pingadeira, para nivelação e suporte dos painéis isolantes dos sistemas de isolamento térmico pelo exterior sobre a linha de soco. (material) | 0.170 | 4.88 | 0.83 |
| mt28mop085f | m | Perfil de fecho superior, de alumínio, de 60 mm de largura, para coroamento dos painéis isolantes dos sistemas de isolamento térmico pelo exterior. (material) | 0.170 | 18.70 | 3.18 |
| mt28mao020b | kg | Argamassa polimérica REDArt Capa Base Casa "ROCKWOOL", para camada de reforço ou para aderir os painéis isolantes, prévia amassadura com água. (material) | 10.000 | 2.03 | 20.30 |
| mt16lrw015dd | m² | Painel rígido de lã de rocha vulcânica de dupla densidade (120 kg/m³ na camada superior e 70 kg/m³ na camada inferior), não revestido, Rocksate Duo Plus "ROCKWOOL", de 60 mm de espessura, segundo EN 13162, resistência térmica 1,65 m²°C/W, condutibilidade térmica 0,035 W/(m°C), Euroclasse A1 de reacção ao fogo segundo NP EN 13501-1, de aplicação como isolante térmico e sonoro em sistemas compostos de isolamento pelo exterior de fachadas. (material) | 1.050 | 30.34 | 31.86 |
| mt28mao090j | Ud | Bucha de expansão, REDArtherm H2 Eco 115 "ROCKWOOL", de 115 mm de comprimento, com aro de estanquidade e prego para fixação de placas isolantes. (material) | 8.000 | 0.83 | 6.64 |
| mt16aaa030 | m | Fita autocolante para vedação de juntas. (material) | 0.440 | 0.30 | 0.13 |
| mt28mop070b | m | Perfil de canto de PVC com malha, para reforço de cantos. (material) | 0.300 | 1.39 | 0.42 |
| mt28mao070b | m² | Malha de fibra de vidro anti-álcalis, REDArt Malla Estándar "ROCKWOOL", de 3,5x3,8 mm de vão de malha, de 160 g/m² de massa superficial, para armar argamassas. (material) | 1.100 | 3.00 | 3.30 |
| mt28mao030i | kg | Primário, REDArt Imprimación Silicato "ROCKWOOL", cor branca, composto por silicato de potássio, resinas acrílicas em dispersão aquosa e pigmentos minerais; para aplicar com rolo, máquina de projectar ou escova. (material) | 0.350 | 6.41 | 2.24 |
| mt28mao050y | kg | Revestimento REDArt Acabado Silicato "ROCKWOOL", acabamento grosso, cor branca, composto por silicato de potássio, resinas acrílicas em dispersão aquosa e pigmentos minerais; para aplicar com palustra. (material) | 3.200 | 6.24 | 19.97 |
| mo054 | h | Oficial de 1ª montador de isolamentos. (mão de obra) | 0.109 | 23.31 | 2.54 |
| mo101 | h | Ajudante de montador de isolamentos. (mão de obra) | 0.109 | 22.13 | 2.41 |
| mo039 | h | Oficial de 1ª rebocador. (mão de obra) | 0.656 | 22.68 | 14.88 |
| mo079 | h | Ajudante de rebocador. (mão de obra) | 0.656 | 22.13 | 14.52 |
| % | % | Custos directos complementares | 2 % | 123.22 | 2.46 |
|  |  | Custos directos |  |  | 125.68 |
