# Desmontagem de caleira à vista de zinco, de 350 mm de desenvolvimento máximo, com meios manuais, e carga manual para camião ou contentor

- Propriedade do ficheiro: CYPE INGENIEROS, S.A.
- Formato: FIEBDC-3/2002
- Moeda: EUR
- Custos indirectos: 3.00 %
- IVA: 23.00 %

**DIS040** m Desmontagem de caleira à vista de zinco, de 350 mm de desenvolvimento máximo, com meios manuais, e carga manual para camião ou contentor.
Desmontagem de caleira à vista de zinco, de 350 mm de desenvolvimento máximo, com meios manuais, e carga manual para camião ou contentor.
Inclui: Desmontagem do elemento. Obturação das tubagens ligadas ao elemento. Remoção e armazenamento do material desmontado. Limpeza dos restos da obra. Carga manual do material desmontado e restos da obra para camião ou contentor.
Critério de medição de projecto: Comprimento medido em projecção horizontal, segundo documentação gráfica de Projecto.
Critério de medição de obra: Será medido, em projecção horizontal, o comprimento realmente desmontado segundo especificações de Projecto.
Critérios considerados na determinação do preço da unidade de obra: O preço inclui o desmontagem do material de fixação, dos acessórios e das peças especiais e a obturação das condutas conectadas ao elemento.

| Código | Un | Descrição | Rendimento | Preço | Importância |
|---|---|---|---|---|---|
| mo113 | h | Operário não qualificado construção. (mão de obra) | 0.287 | 17.83 | 5.12 |
| % | % | Custos directos complementares | 2 % | 5.12 | 0.10 |
|  |  | Custos directos |  |  | 5.22 |
