# Salamandra a lenha

- Propriedade do ficheiro: CYPE Ingenieros S.A.
- Formato: FIEBDC-3/2016
- Programa: Gerador de preços para construção civil. CYPE Ingenieros, S.A.
- Data: 11/06/2024
- Moeda: EUR
- Custos indirectos: 3 %
- IVA: 23 %

## I Instalações

### IC Aquecimento, arrefecimento, climatização e A.Q.S.

#### ICH Fogões de sala, recuperadores de calor, fogões e salamandras

**ICH040** Ud Salamandra a lenha.
Salamandra a lenha, potência térmica nominal 11,5 kW, rendimento 80%, volume de aquecimento, calculado com um requisito de 40 W/m³, 285 m³, revestimento de Pedra de Luserna, ventilação por convecção natural, composta de queimador de ferro fundido, cristal cerâmico resistente a 800°C, gaveta de cinzas, ar primário e ar secundário reguláveis manualmente e sacode-grelha de accionamento exterior. Inclusive acessórios de ligação à conduta de evacuação dos produtos da combustão, sem incluir essa conduta. Totalmente montado e ligado.
Inclui: Implantação da salamandra. Disposição dos elementos. Montagem da salamandra e respectivos acessórios. Ligação à conduta de evacuação.
Critério de medição de projecto: Número de unidades previstas, segundo documentação gráfica de Projecto.
Critério de medição de obra: Medir-se-á o número de unidades realmente executadas segundo especificações de Projecto.

| Código | Un | Descrição | Rendimento | Preço | Importância |
|---|---|---|---|---|---|
| mt38arc041a | Ud | Salamandra a lenha, potência térmica nominal 11,5 kW, rendimento 80%, volume de aquecimento, calculado com um requisito de 40 W/m³, 285 m³, revestimento de Pedra de Luserna, ventilação por convecção natural, composta de queimador de ferro fundido, cristal cerâmico resistente a 800°C, gaveta de cinzas, ar primário e ar secundário reguláveis manualmente e sacode-grelha de accionamento exterior, segundo EN 13240. (material) | 1 | 1764.75 | 1764.750 |
| mt38arc600b | Ud | Colocação em funcionamento e formação no manuseamento de salamandra a lenha. (material) | 1 | 60 | 60.000 |
| mo004 | h | Oficial de 1ª instalador de aquecimento. (mão de obra) | 1.073 | 23.31 | 25.012 |
| mo103 | h | Ajudante de instalador de aquecimento. (mão de obra) | 1.073 | 22.09 | 23.703 |
| % | % | Custos directos complementares | 2 % | 1873.465 | 37.469 |
|  |  | Custos directos |  |  | 1910.934 |
