# Painel de madeira, para formação de pendente em cobertura inclinada

- Propriedade do ficheiro: CYPE Ingenieros S.A.
- Formato: FIEBDC-3/2016
- Programa: Gerador de preços para construção civil. CYPE Ingenieros, S.A.
- Data: 26/11/2021
- Moeda: EUR
- Custos indirectos: 3 %
- IVA: 23 %

## Q Coberturas

### QU Componentes de coberturas inclinadas

#### QUG Formação de pendentes

**QUG130** m² Painel de madeira, para formação de pendente em cobertura inclinada.
Painel estrutural contraplacado de madeira de pinho insigne (Pinus radiata), para utilização exterior, segundo NP EN 636, de 18 mm de espessura, fixado mecanicamente sobre suporte descontínuo de madeira; para formação de pendente em cobertura inclinada. Inclusive parafusos autoperfurantes de cabeça escareada, de aço galvanizado.
Inclui: Marcação. Corte das peças. Fixação mecânica das peças ao suporte.
Critério de medição de projecto: Superfície da vertente medida em verdadeira magnitude, segundo documentação gráfica de Projecto.
Critério de medição de obra: Medir-se-á, em verdadeira magnitude, a superfície realmente executada segundo especificações de Projecto.

| Código | Un | Descrição | Rendimento | Preço | Importância |
|---|---|---|---|---|---|
| mt07tdm060b | m² | Painel estrutural contraplacado de madeira de pinho insigne (Pinus radiata), para utilização exterior, segundo NP EN 636, de 18 mm de espessura, Euroclasse D-s2, d0 de reacção ao fogo, segundo NP EN 13501-1, classe E1 em emissão de formaldeído, segundo NP EN 13986. (material) | 1.05 | 17.02 | 17.871 |
| mt13pst110a | Ud | Parafuso autoperfurante de cabeça escareada, de aço galvanizado, de 5,5 mm de diâmetro e 76 mm de comprimento. (material) | 5 | 0.17 | 0.850 |
| mo017 | h | Oficial de 1ª carpinteiro. (mão de obra) | 0.201 | 19.5 | 3.920 |
| mo058 | h | Ajudante de carpinteiro. (mão de obra) | 0.201 | 18.85 | 3.789 |
| % | % | Custos directos complementares | 2 % | 26.430 | 0.529 |
|  |  | Custos directos |  |  | 26.959 |

Resíduos:
- colocação: mt07tdm060b; factor de resíduo 0.02796

## Recursos

**mt07tdm060b** m² Painel estrutural contraplacado de madeira de pinho insigne (Pinus radiata)
Dados técnicos: Custo energético 694.220 MJ; Emissão de CO2 8.950 kg; Código LER 17 02 01; Massa do elemento 21 kg; Volume 0.019091 m3
Resíduos:
- embalagem: re170203 Plástico. (componente de resíduo); rendimento 0.033 kg; Código LER 17 02 03; Massa do elemento 1 kg; Volume 0.001667 m3
