# Reabilitação energética de edifício através da incorporação de gelosia sistema Favcel00 "FAVEMANC"

- Propriedade do ficheiro: CYPE INGENIEROS, S.A.
- Formato: FIEBDC-3/2002
- Moeda: EUR
- Custos indirectos: 3.00 %
- IVA: 23.00 %

**ZBZ061** m² Reabilitação energética de edifício através da incorporação de gelosia sistema Favcel00 "FAVEMANC", de lâminas cerâmicas extrudidas de secção quadrada, de 55x55 mm e de 600 a 1200 mm de comprimento, cor Tabaco, gama de cores lisas, com subestrutura suporte.
Reabilitação energética de edifício através da incorporação de gelosia sistema Favcel00 "FAVEMANC", de lâminas cerâmicas extrudidas de secção quadrada, de 55x55 mm e de 600 a 1200 mm de comprimento, cor Tabaco, gama de cores lisas, com subestrutura suporte composta de perfis verticais de alumínio extrudido de liga 6063 e tratamento térmico T-5, de 2 mm de espessura média, conectores metálicos para suporte das peças cerâmicas, suportes de alumínio para sustentação e suportes de alumínio para retenção dos perfis verticais fixas através de ancoragens e parafusos de aço inoxidável A2 segundo DIN 7504-K, de cabeça hexagonal ou plana. Incluindo recortes e ajustes.
Inclui: Marcação. Disposição, nivelação e montagem da subestrutura suporte. Disposição das lâminas. Recortes e ajustes das lâminas. Fixação definitiva das lâminas à substrutura suporte. Limpeza final.
Critério de medição de projecto: Superfície medida segundo documentação gráfica de Projecto, sem duplicar esquinas nem encontros, descontando todas as aberturas.
Critério de medição de obra: Medir-se-á a superfície realmente executada segundo especificações de Projecto, sem duplicar esquinas nem encontros, descontando todas as aberturas.

| Código | Un | Descrição | Rendimento | Preço | Importância |
|---|---|---|---|---|---|
| mt12pcg120da | m | Lâmina cerâmica extrudida, de secção quadrada "FAVEMANC", de 55x55 mm e de 600 a 1200 mm de comprimento, cor Tabaco, gama de cores lisas. (material) | 10.000 | 21.06 | 210.60 |
| mt12pcg106 | Ud | Repercussão, por m de lâmina cerâmica extrudida "FAVEMANC", de conectores metálicos e parafusos para fixação da lâmina aos perfis verticais. (material) | 10.000 | 6.50 | 65.00 |
| mt12pcg107 | m | Perfil metálico interior de segurança para lâmina cerâmica extrudida "FAVEMANC". (material) | 10.000 | 4.35 | 43.50 |
| mt12pcg105 | m² | Subestrutura suporte composta de perfis verticais de alumínio extrudido de liga 6063 e tratamento térmico T-5, de 2 mm de espessura média, conectores metálicos para suporte das peças cerâmicas, suportes de alumínio para sustentação e suportes de alumínio para retenção dos perfis verticais fixas através de ancoragens e parafusos de aço inoxidável A2 segundo DIN 7504-K, de cabeça hexagonal ou plana. (material) | 1.050 | 23.40 | 24.57 |
| mo052 | h | Oficial de 1ª montador de sistemas de fachadas pré-fabricadas. (mão de obra) | 3.528 | 17.41 | 61.42 |
| mo099 | h | Ajudante de montador de sistemas de fachadas pré-fabricadas. (mão de obra) | 3.528 | 16.45 | 58.04 |
| % | % | Custos directos complementares | 3 % | 463.13 | 13.89 |
|  |  | Custos directos |  |  | 477.02 |
