# Escavação para terraplenagem

- Propriedade do ficheiro: CYPE INGENIEROS, S.A.
- Formato: FIEBDC-3/2002
- Moeda: EUR
- Custos indirectos: 3.00 %
- IVA: 23.00 %

## A Acondicionamento do terreno

### AC Movimento de terras em obra civil

#### ACE Escavações

**ACE010** m³ Escavação para terraplenagem.
Escavação para terraplenagem em terreno compacto, com meios mecânicos, e carregamento em camião.
Critérios considerados na determinação do preço da unidade de obra: O preço não inclui o transporte dos materiais escavados.
Inclui: Marcação no terreno. Localização dos pontos topográficos. Escavação em sucessivas camadas horizontais e extracção de terras. Carga para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mq01pan010a | h | Pá carregadora sobre pneus de 120 kW/1,9 m³. (equipamento) | 0.059 | 45.95 | 2.71 |
| mo087 | h | Ajudante de construção de obra civil. (mão de obra) | 0.022 | 24.04 | 0.53 |
| % | % | Custos directos complementares | 2 % | 3.24 | 0.06 |
|  |  | Custos directos |  |  | 3.30 |
