# Transporte de bidão de resíduos perigosos

- Propriedade do ficheiro: CYPE INGENIEROS, S.A.
- Formato: FIEBDC-3/2002
- Moeda: EUR
- Custos indirectos: 3.00 %
- IVA: 23.00 %

## G Gestão de resíduos

### GE Gestão de resíduos perigosos

#### GEB Transporte de resíduos perigosos

**GEB010** Ud Transporte de bidão de resíduos perigosos.
Transporte de bidão de 200 litros de capacidade com resíduos perigosos procedentes da construção ou demolição, para aterro específico ou operador licenciado de gestão de resíduos, considerando a carga e descarga dos bidões.
Inclui: Carga de bidões. Transporte de bidões a aterro específico ou operador licenciado de gestão de resíduos. Descarga de bidões.
Critério de medição de projecto: Número de unidades previstas, segundo documentação gráfica de Projecto.
Critério de medição de obra: Será medido o número de unidades realmente transportadas segundo especificações de Projecto.

| Código | Un | Descrição | Rendimento | Preço | Importância |
|---|---|---|---|---|---|
| mt08grg020c | Ud | Transporte de bidão de 200 litros de capacidade, apto para armazenar resíduos perigosos, a aterro específico ou operador licenciado de gestão de resíduos, incluindo serviço de entrega. (material) | 1.000 | 93.99 | 93.99 |
| % | % | Custos directos complementares | 2 % | 93.99 | 1.88 |
|  |  | Custos directos |  |  | 95.87 |
