# Pré-instalação de contador de rega

- Propriedade do ficheiro: CYPE INGENIEROS, S.A.
- Formato: FIEBDC-3/2002
- Moeda: EUR
- Custos indirectos: 3.00 %
- IVA: 23.00 %

## I Instalações

### IU Urbanas

#### IUR Redes de rega

**IUR040** Ud Pré-instalação de contador de rega.
Pré-instalação de contador de rega de 1/2" DN 15 mm, colocado em armário pré-fabricado, ligado ao ramal de ligação e ao ramal de abastecimento e distribuição, formada por duas válvulas de corte adufa de latão fundido; torneira de purga e válvula de retenção. Inclusive fechadura especial de secção quadrada e outro material auxiliar. Totalmente montada, ligada e testada.
Critérios considerados na determinação do preço da unidade de obra: O preço não inclui o contador.
Inclui: Marcação. Colocação e fixação de acessórios e peças especiais.
Critério de medição de projecto: Número de unidades previstas, segundo documentação gráfica de Projecto.
Critério de medição de obra: Medir-se-á o número de unidades realmente executadas segundo especificações de Projecto.

| Código | Un | Descrição | Rendimento | Preço | Importância |
|---|---|---|---|---|---|
| mt37svc010a | Ud | Válvula adufa de latão fundido, para enroscar, de 1/2". (material) | 2.000 | 5.07 | 10.14 |
| mt37sgl010a | Ud | Torneira de purga de 15 mm. (material) | 1.000 | 5.50 | 5.50 |
| mt37svr010a | Ud | Válvula de retenção de latão para enroscar de 1/2". (material) | 1.000 | 4.39 | 4.39 |
| mt37cir010a | Ud | Armário de fibra de vidro de 40x27x13 cm para alojar contador individual de água de 13 a 20 mm, provido de fechadura especial de secção quadrada. (material) | 1.000 | 46.42 | 46.42 |
| mt37www010 | Ud | Material auxiliar para instalações de abastecimento de água. (material) | 1.000 | 1.43 | 1.43 |
| mo008 | h | Oficial de 1ª canalizador. (mão de obra) | 0.880 | 23.31 | 20.51 |
| mo107 | h | Ajudante de canalizador. (mão de obra) | 0.440 | 22.09 | 9.72 |
| % | % | Custos directos complementares | 4 % | 98.11 | 3.92 |
|  |  | Custos directos |  |  | 102.03 |
