# Boca de rega

- Propriedade do ficheiro: CYPE INGENIEROS, S.A.
- Formato: FIEBDC-3/2002
- Moeda: EUR
- Custos indirectos: 3.00 %
- IVA: 23.00 %

## I Instalações

### IU Urbanas

#### IUR Redes de rega

**IUR050** Ud Boca de rega.
Boca de rega, formada por corpo e tampa de ferro fundido com fechadura de secção quadrada, abraçadeira de entrada, válvula de corte e racor de saída roscado macho de latão de 1 1/2" de diâmetro, enterrada. Inclusive acessórios de ligação à tubagem de abastecimento e distribuição. Totalmente montada, ligada e testada.
Inclui: Instalação no terreno e ligação hidráulica à tubagem de abastecimento e distribuição. Enchimento da vala. Limpeza hidráulica da unidade.
Critério de medição de projecto: Número de unidades previstas, segundo documentação gráfica de Projecto.
Critério de medição de obra: Medir-se-á o número de unidades realmente executadas segundo especificações de Projecto.

| Código | Un | Descrição | Rendimento | Preço | Importância |
|---|---|---|---|---|---|
| mt48wwg100a | Ud | Boca de rega, formada por corpo e tampa de ferro fundido com fechadura de secção quadrada, abraçadeira de entrada, válvula de corte e racor de saída roscado macho de latão de 1 1/2" de diâmetro. (material) | 1.000 | 135.54 | 135.54 |
| mt37tpj023fe | Ud | Abraçadeira de tomada de PP com quatro parafusos, para tubo de 63 mm de diâmetro exterior, com tomada para ligação roscada de 1 1/2" de diâmetro, PN=16 atm, com juntas elásticas de EPDM, segundo NP EN ISO 15874-3. (material) | 1.000 | 5.75 | 5.75 |
| mt37tpa030da | m | Tubo de polietileno PE 40 de cor preto com bandas de cor azul, de 40 mm de diâmetro exterior e 5,5 mm de espessura, PN=10 atm, segundo NP EN 12201-2. (material) | 1.000 | 4.18 | 4.18 |
| mo008 | h | Oficial de 1ª canalizador. (mão de obra) | 0.330 | 23.31 | 7.69 |
| mo107 | h | Ajudante de canalizador. (mão de obra) | 0.330 | 22.09 | 7.29 |
| % | % | Custos directos complementares | 2 % | 160.45 | 3.21 |
|  |  | Custos directos |  |  | 163.66 |
