# Escarificação do terreno

- Propriedade do ficheiro: CYPE INGENIEROS, S.A.
- Formato: FIEBDC-3/2002
- Moeda: EUR
- Custos indirectos: 3.00 %
- IVA: 23.00 %

## J Jardins

### JA Preparação do terreno

#### JAB Acondicionamento físico

**JAB030** m² Escarificação do terreno.
Escarificação profunda do terreno pedregoso, com meios mecânicos, através de tractor agrícola equipado com fresa, alcançando uma profundidade de entre 10 e 15 cm.
Inclui: Escarificação do terreno. Sinalização e protecção do terreno.
Critério de medição de projecto: Superfície medida em projecção horizontal, segundo documentação gráfica de Projecto.
Critério de medição de obra: Medir-se-á, em projecção horizontal, a superfície realmente executada segundo especificações de Projecto.

| Código | Un | Descrição | Rendimento | Preço | Importância |
|---|---|---|---|---|---|
| mq09tra100 | h | Tractor agrícola, de 33 kW, equipado com fresa, de 1,8 m de largura de trabalho. (equipamento) | 0.026 | 39.63 | 1.03 |
| mo040 | h | Oficial de 1ª jardineiro. (mão de obra) | 0.002 | 22.68 | 0.05 |
| % | % | Custos directos complementares | 2 % | 1.08 | 0.02 |
|  |  | Custos directos |  |  | 1.10 |
