# Espalhamento de terra vegetal em floreira

- Propriedade do ficheiro: CYPE INGENIEROS, S.A.
- Formato: FIEBDC-3/2002
- Moeda: EUR
- Custos indirectos: 3.00 %
- IVA: 23.00 %

## J Jardins

### JA Preparação do terreno

#### JAC Fornecimento de terras e substratos

**JAC020** m³ Espalhamento de terra vegetal em floreira.
Terra vegetal crivada, fornecida a granel, colocada em floreira com meios manuais.
Inclui: Espalhamento da terra. Nivelamentos e remates. Recolha de restos. Carga para camião ou contentor dos restos.
Critério de medição de projecto: Volume a espalhar, segundo documentação gráfica de Projecto.
Critério de medição de obra: Medir-se-á o volume realmente executado segundo especificações de Projecto.

| Código | Un | Descrição | Rendimento | Preço | Importância |
|---|---|---|---|---|---|
| mt48tie030a | m³ | Terra vegetal crivada, fornecida a granel. (material) | 1.000 | 24.21 | 24.21 |
| mo040 | h | Oficial de 1ª jardineiro. (mão de obra) | 0.275 | 22.68 | 6.24 |
| mo086 | h | Ajudante de jardineiro. (mão de obra) | 1.650 | 22.13 | 36.51 |
| % | % | Custos directos complementares | 2 % | 66.96 | 1.34 |
|  |  | Custos directos |  |  | 68.30 |
