# Borda de testas de toros de madeira

- Propriedade do ficheiro: CYPE INGENIEROS, S.A.
- Formato: FIEBDC-3/2002
- Moeda: EUR
- Custos indirectos: 3.00 %
- IVA: 23.00 %

## M Pavimentos urbanos

### ML Bordaduras e limites de pavimentos

#### MLD Bordaduras

**MLD030** m Borda de testas de toros de madeira.
Formação de borda e limite de pavimento através de testas de toros de madeira de pinho tratada em autoclave com sais hidrossolúveis, de 8 a 10 cm de diâmetro e 35 cm de altura, enroladas e unidas entre si através de arame de aço galvanizado, cravadas no terreno, sobressaindo 15 cm do solo. Inclusive marcação, escavação manual do terreno, enchimento e compactação do terreno contíguo à borda já colocada e eliminação e limpeza do material sobrante.
Inclui: Marcação. Escavação e preparação do terreno. Disposição, aprumo e nivelamento. Cravação das testas dos toros no terreno. Enchimento da vala e compactação do terreno. Eliminação e limpeza do material sobrante.
Critério de medição de projecto: Comprimento medido segundo documentação gráfica de Projecto.
Critério de medição de obra: Medir-se-á o comprimento realmente executado segundo especificações de Projecto.

| Código | Un | Descrição | Rendimento | Preço | Importância |
|---|---|---|---|---|---|
| mt18bma020a | m | Borda de testas de toros de madeira de pinho tratada em autoclave com sais hidrossolúveis, com classe de risco 4 segundo NP EN 335, de 8 a 10 cm de diâmetro e 35 cm de altura, enroladas e unidas entre si através de arame de aço galvanizado. (material) | 1.050 | 13.89 | 14.58 |
| mo041 | h | Oficial de 1ª construção de obra civil. (mão de obra) | 0.660 | 24.63 | 16.26 |
| mo087 | h | Ajudante de construção de obra civil. (mão de obra) | 0.880 | 24.04 | 21.16 |
| % | % | Custos directos complementares | 2 % | 52.00 | 1.04 |
|  |  | Custos directos |  |  | 53.04 |
