# Campo de padel, sistema Pádel Life "COMPOSAN INDUSTRIAL Y TECNOLOGÍA"

- Propriedade do ficheiro: CYPE INGENIEROS, S.A.
- Formato: FIEBDC-3/2002
- Moeda: EUR
- Custos indirectos: 3.00 %
- IVA: 23.00 %

## T Equipamento urbano

### TA Instalações desportivas completas

#### TAP Campos de padel

**TAP010** Ud Campo de padel, sistema Pádel Life "COMPOSAN INDUSTRIAL Y TECNOLOGÍA".
Campo de padel, sistema Pádel Life "COMPOSAN INDUSTRIAL Y TECNOLOGÍA", de 20x10 m, com vedação de 4 m de altura nos fundos e nos 2 m iniciais de cada lateral, e de 3 m de altura no resto, com duas portas de acesso, vidros de segurança temperados, de 10 mm de espessura e suportes de luminárias, de 3 m de comprimento, para fixar sobre a estrutura metálica, formado por: estrutura metálica, sistema Pádel Life modelo Granada "COMPOSAN INDUSTRIAL Y TECNOLOGÍA", composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; duas portas de acesso com fechadura; barras horizontais de tubo de aço galvanizado a quente, de 40x30 mm e 1,5 mm de espessura; e chapas horizontais para reforço e fixação de malha de fita galvanizada a quente, de 40x3 mm; conjunto de vidros de segurança temperados, de 10 mm de espessura, sistema Pádel Life "COMPOSAN INDUSTRIAL Y TECNOLOGÍA", composto por 14 vidros de segurança temperados, de 2995x1995 mm e 10 mm de espessura, e 4 vidros de segurança temperados, de 1995x1995 mm e 10 mm de espessura, com furos para fixação à estrutura e quatro suportes de luminárias, de 3 m de comprimento, para fixar sobre a estrutura metálica, sistema Pádel Life "COMPOSAN INDUSTRIAL Y TECNOLOGÍA", cada um deles composto por um pilar de aço S235JR laminado a quente, de 100x50 mm e 2 mm de espessura, acabamento galvanizado, e uma cruzeta de chapa dobrada galvanizada a quente, de 2 mm de espessura, com furos para fixação de luminárias.
Critérios considerados na determinação do preço da unidade de obra: O preço não inclui a fundação, o pavimento desportivo, o equipamento desportivo, as luminárias nem a instalação eléctrica.
Inclui: Marcação. Montagem e fixação da estrutura metálica. Colocação e fixação dos vidros. Montagem e fixação, sobre a estrutura metálica, dos suportes complementares das luminárias.
Critério de medição de projecto: Número de unidades previstas, segundo documentação gráfica de Projecto.
Critério de medição de obra: Medir-se-á o número de unidades realmente executadas segundo especificações de Projecto.

| Código | Un | Descrição | Rendimento | Preço | Importância |
|---|---|---|---|---|---|
| mt47cit500c | Ud | Estrutura metálica, sistema Pádel Life modelo Granada "COMPOSAN INDUSTRIAL Y TECNOLOGÍA", composta por 4 pilares de canto e 26 pilares intermédios de aço S235JR laminado a quente, de 100x50 mm e 2 mm de espessura, acabamento galvanizado, com reforços de chapa dobrada galvanizada a quente, de 2 mm de espessura e 0,58 m de comprimento, soldada ao pilar; placas de ancoragem de aço S235JR laminado a quente, com furos de 18 mm de diâmetro, de 260x180 mm e 8 mm de espessura, acabamento galvanizado, para pilares intermédios e placas de ancoragem especiais de aço S235JR laminado a quente, de 8 mm de espessura, acabamento galvanizado, para pilares de canto; malha electrossoldada de aço galvanizado, de 50x50 mm e 4 mm de diâmetro; aros para fixação de malha electrossoldada compostos por perfis angulares de chapa galvanizada a quente, de 2,5 mm de espessura, com furos para alojamento das pontas da malha electrosoldada; duas portas de acesso com fechadura; barras horizontais de tubo de aço galvanizado a quente, de 40x30 mm e 1,5 mm de espessura; e chapas horizontais para reforço e fixação de malha de fita galvanizada a quente, de 40x3 mm, acabamento lacado, de cor a escolher, com elementos de fixação. (material) | 1.000 | 9768.59 | 9768.59 |
| mt47cit510c | Ud | Conjunto de vidros de segurança temperados, de 10 mm de espessura, sistema Pádel Life "COMPOSAN INDUSTRIAL Y TECNOLOGÍA", composto por 14 vidros de segurança temperados, de 2995x1995 mm e 10 mm de espessura, e 4 vidros de segurança temperados, de 1995x1995 mm e 10 mm de espessura, com furos para fixação à estrutura, com elementos de fixação. (material) | 1.000 | 5638.52 | 5638.52 |
| mt47cit520b | Ud | Suportes de luminárias, de 3 m de comprimento, para fixar sobre a estrutura metálica, sistema Pádel Life "COMPOSAN INDUSTRIAL Y TECNOLOGÍA", cada um deles composto por um pilar de aço S235JR laminado a quente, de 100x50 mm e 2 mm de espessura, acabamento galvanizado, e uma cruzeta de chapa dobrada galvanizada a quente, de 2 mm de espessura, com furos para fixação de luminárias, acabamento lacado, de cor a escolher. (material) | 4.000 | 160.43 | 641.72 |
| mo041 | h | Oficial de 1ª construção de obra civil. (mão de obra) | 35.860 | 24.63 | 883.23 |
| mo087 | h | Ajudante de construção de obra civil. (mão de obra) | 35.860 | 24.04 | 862.07 |
| % | % | Custos directos complementares | 2 % | 17794.13 | 355.88 |
|  |  | Custos directos |  |  | 18150.01 |
