# Contentor de carga lateral, de polietileno

- Propriedade do ficheiro: CYPE INGENIEROS, S.A.
- Formato: FIEBDC-3/2002
- Moeda: EUR
- Custos indirectos: 3.00 %
- IVA: 23.00 %

## T Equipamento urbano

### TM Mobiliário urbano

#### TMC Contentores

**TMC030** Ud Contentor de carga lateral, de polietileno.
Contentor de carga lateral de polietileno de alta densidade para recolha selectiva de vidro, de 3200 l de capacidade e 1280 kg de carga máxima, de 1888x1510x1810 mm, cor verde, provido de bandas reflectoras, pedal de abertura de tampa, amortecedor e estrutura metálica para apoio em pavimentos de até 35% de pendente máxima.
Inclui: Descarga em obra. Montagem.
Critério de medição de projecto: Número de unidades previstas, segundo documentação gráfica de Projecto.
Critério de medição de obra: Medir-se-á o número de unidades realmente executadas segundo especificações de Projecto.

| Código | Un | Descrição | Rendimento | Preço | Importância |
|---|---|---|---|---|---|
| mt52muc040Bg | Ud | Contentor de carga lateral de polietileno de alta densidade para recolha selectiva de vidro, de 3200 l de capacidade e 1280 kg de carga máxima, de 1888x1510x1810 mm, cor verde, resistente aos raios ultravioleta, à intempérie, às soluções ácidas e alcalinas, a fungos e bactérias e a detergentes, provido de bandas reflectoras, pedal de abertura de tampa, amortecedor e estrutura metálica para apoio em pavimentos de até 35% de pendente máxima. Segundo EN 12574 (material) | 1.000 | 1716.38 | 1716.38 |
| mq04cag010a | h | Camião com grua de carga máxima 6 t. (equipamento) | 0.220 | 56.47 | 12.42 |
| mo087 | h | Ajudante de construção de obra civil. (mão de obra) | 0.220 | 24.04 | 5.29 |
| % | % | Custos directos complementares | 2 % | 1734.09 | 34.68 |
|  |  | Custos directos |  |  | 1768.77 |
