# Rede horizontal de protecção de pequena abertura de laje

- Propriedade do ficheiro: CYPE INGENIEROS, S.A.
- Formato: FIEBDC-3/2002
- Moeda: EUR
- Custos indirectos: 3.00 %
- IVA: 23.00 %

## Y Segurança e saúde

### YC Sistemas de protecção colectiva

#### YCH Protecção de aberturas horizontais em estruturas

**YCH020** m² Rede horizontal de protecção de pequena abertura de laje.
Rede de protecção de poliamida de alta tenacidade, cor branca, de 80x80 mm de passagem, com corda de rede de calibre 4 mm e corda perimetral de poliamida de 12 mm de calibre atada à rede, para cobrir aberturas horizontais de superfície compreendida entre 15 e 35 m² em lajes, ancorada à laje cada 50 cm com ganchos metálicos.
Critério de medição de projecto: Superfície da abertura horizontal, medida segundo Plano de Segurança e Saúde.
Critério de medição de obra: Será medida a superfície realmente montada segundo especificações do Plano de Segurança e Saúde.

| Código | Un | Descrição | Rendimento | Preço | Importância |
|---|---|---|---|---|---|
| mt50sph040c | m² | Rede horizontal de protecção, para pequenas aberturas de laje, de malha de poliamida de alta tenacidade, cor branca, de 80x80 mm de passagem. Corda de rede de diâmetro 4 mm e corda perimetral de poliamida de 12 mm de calibre atada à rede. (material) | 1.050 | 1.98 | 2.08 |
| mt50spr020a | Ud | Gancho metálico, D=12 mm, para montagem de rede horizontal. (material) | 1.990 | 1.54 | 3.06 |
| mo119 | h | Oficial de 1ª Segurança e Saúde. (mão de obra) | 0.110 | 22.68 | 2.49 |
| mo120 | h | Operário Segurança e Saúde. (mão de obra) | 0.110 | 21.45 | 2.36 |
| % | % | Custos directos complementares | 2 % | 9.99 | 0.20 |
|  |  | Custos directos |  |  | 10.19 |
