# Quadro de baixa tensão

- Propriedade do ficheiro: CYPE Ingenieros S.A.
- Formato: FIEBDC-3/2016
- Programa: Gerador de preços para construção civil. CYPE Ingenieros, S.A.
- Data: 23/10/2024
- Moeda: EUR
- Custos indirectos: 3 %
- IVA: 23 %

## I Instalações

### IU Urbanas

#### IUC Centros de transformação

**IUC030** Ud Quadro de baixa tensão.
Quadro de baixa tensão com seccionamento em cabeceira através de chapas deslizantes, de 4 saídas com base porta-fusível vertical tripolar desligável em carga. Inclusive acessórios necessários para a sua correcta instalação.
Inclui: Montagem, ligação e verificação do seu correcto funcionamento.
Critério de medição de projecto: Número de unidades previstas, segundo documentação gráfica de Projecto.
Critério de medição de obra: Medir-se-á o número de unidades realmente executadas segundo especificações de Projecto.

| Código | Un | Descrição | Rendimento | Preço | Importância |
|---|---|---|---|---|---|
| mt35abt010 | Ud | Quadro de baixa tensão com seccionamento em cabeceira através de chapas deslizantes, de 440 V de tensão atribuída, 1600 A de intensidade nominal, 580x300x1810 mm, de 4 saídas com base porta-fusível vertical tripolar desligável em carga de até 1260 A de intensidade nominal. (material) | 1 | 1352.67 | 1352.670 |
| mo003 | h | Oficial de 1ª electricista. (mão de obra) | 2.2 | 23.31 | 51.282 |
| mo102 | h | Ajudante de electricista. (mão de obra) | 2.2 | 22.09 | 48.598 |
| % | % | Custos directos complementares | 2 % | 1452.550 | 29.051 |
|  |  | Custos directos |  |  | 1481.601 |
