# Fossa séptica compacta de polietileno de alta densidade (PEAD/HDPE), com pré-filtro e filtro biológico aeróbio com biodiscos, de 60000 litros, de 2320 mm de diâmetro e 15600 mm de comprimento

- Propriedade do ficheiro: CYPE INGENIEROS, S.A.
- Formato: FIEBDC-3/2002
- Moeda: EUR
- Custos indirectos: 3.00 %
- IVA: 23.00 %

**IUE050** Ud Fossa séptica compacta de polietileno de alta densidade (PEAD/HDPE), com pré-filtro e filtro biológico aeróbio com biodiscos, de 60000 litros, de 2320 mm de diâmetro e 15600 mm de comprimento.
Fornecimento e instalação de fossa séptica compacta de polietileno de alta densidade (PEAD/HDPE), com pré-filtro e filtro biológico aeróbio com biodiscos, de 60000 litros, de 2320 mm de diâmetro e 15600 mm de comprimento, com duas bocas de acesso de 600 mm de diâmetro, boca de entrada e boca de saída de 160 mm de diâmetro.
Inclui: Marcação. Colocação. Ligação e verificação do seu correcto funcionamento.
Critério de medição de projecto: Número de unidades previstas, segundo documentação gráfica de Projecto.
Critério de medição de obra: Medir-se-á o número de unidades realmente executadas segundo especificações de Projecto.

| Código | Un | Descrição | Rendimento | Preço | Importância |
|---|---|---|---|---|---|
| mt46fsp210n | Ud | Fossa séptica compacta de polietileno de alta densidade (PEAD/HDPE), com pré-filtro e filtro biológico aeróbio com biodiscos, de 60000 litros, de 2320 mm de diâmetro e 15600 mm de comprimento, com duas bocas de acesso de 600 mm de diâmetro, boca de entrada e boca de saída de 160 mm de diâmetro, para tratamento de águas residuais. (material) | 1.000 | 22257.43 | 22257.43 |
| mo008 | h | Oficial de 1ª canalizador. (mão de obra) | 4.276 | 17.41 | 74.45 |
| mo107 | h | Ajudante de canalizador. (mão de obra) | 4.276 | 16.42 | 70.21 |
| % | % | Custos directos complementares | 2 % | 22402.09 | 448.04 |
|  |  | Custos directos |  |  | 22850.13 |
