# Sensores e estações meteorológicas

- Propriedade do ficheiro: CYPE Ingenieros S.A.
- Formato: FIEBDC-3/2016
- Programa: Gerador de preços para construção civil. CYPE Ingenieros, S.A.
- Data: 23/10/2024
- Moeda: EUR
- Custos indirectos: 3 %
- IVA: 23 %

## I Instalações

### IU Urbanas

#### IUR Redes de rega

**IUR090** Ud Sensores e estações meteorológicas.
Sensor de chuva ajustável entre 3 e 25 mm, suporte de montagem de alumínio, com corpo de plástico, estrutura suporte de alumínio, interruptor de intensidade nominal 10,1 A e 8 m de cabo, só apto para programadores de 125/230 V de corrente alternada. Inclusive acessórios de montagem e ligação com o programador. Totalmente montado e ligado.
Inclui: Montagem sobre uma superfície exterior. Ligação eléctrica com o programador. Ajuste de funcionamento.
Critério de medição de projecto: Número de unidades previstas, segundo documentação gráfica de Projecto.
Critério de medição de obra: Medir-se-á o número de unidades realmente executadas segundo especificações de Projecto.

| Código | Un | Descrição | Rendimento | Preço | Importância |
|---|---|---|---|---|---|
| mt48hun400a | Ud | Sensor de chuva ajustável entre 3 e 25 mm, suporte de montagem de alumínio, com corpo de plástico, estrutura suporte de alumínio, interruptor de intensidade nominal 10,1 A e 8 m de cabo, só apto para programadores de 125/230 V de corrente alternada. (material) | 1 | 29.83 | 29.830 |
| mo003 | h | Oficial de 1ª electricista. (mão de obra) | 0.165 | 23.31 | 3.846 |
| mo102 | h | Ajudante de electricista. (mão de obra) | 0.165 | 22.09 | 3.645 |
| % | % | Custos directos complementares | 2 % | 37.321 | 0.746 |
|  |  | Custos directos |  |  | 38.067 |
