# Pavimento rígido

- Propriedade do ficheiro: CYPE Ingenieros S.A.
- Formato: FIEBDC-3/2016
- Programa: Gerador de preços para construção civil. CYPE Ingenieros, S.A.
- Data: 23/10/2024
- Moeda: EUR
- Custos indirectos: 3 %
- IVA: 23 %

## M Pavimentos urbanos

### MF Secções de pavimento

#### MFR Rígido

**MFR010** m² Pavimento rígido.
Pavimento rígido para tráfego pesado T2 sobre solo de fundação E3, composto por: camada de 15 cm de espessura de betão magro vibrado, resistência à compressão simples a vinte e oito dias de 15 MPa, com cimento de classe resistente 32,5 N, quantidade de cimento >= 140 kg/m³ de betão fresco, relação ponderal de água/cimento (a/c) <= 1,15, tamanho máximo do agregado grosso < 40 mm, coeficiente de Los Angeles do agregado grosso < 35; curado com agente filmógeno, para a cura de betões e argamassas; camada de 23 cm de espessura de betão HF-4,5, resistência à flexão composta (flexão-tracção) a vinte e oito dias de 4,5 MPa, com cimento de classe resistente 32,5 N, quantidade de cimento >= 300 kg/m³ de betão fresco, relação ponderal de água/cimento (a/c) <= 0,46, tamanho máximo do agregado grosso < 40 mm, coeficiente de Los Angeles do agregado grosso < 35; juntas longitudinais com varões de união de aço A500 NR, de 12 mm de diâmetro e 80 cm de comprimento, colocadas com uma separação de 1 m; juntas transversais cada 4 m com passadores de aço EN 10025 S275JR, em varões lisos de 25 mm de diâmetro e 50 cm de comprimento, com produto antiaderente ao betão colocados com uma separação de 30 cm sob a zona de rodagem de projecto e de 60 cm noutras zonas; curado com agente filmógeno, para a cura de betões e argamassas; vedação de juntas com cordão sintético e massa bicomponente de alcatrão.
Inclui: Estudo e obtenção da fórmula de trabalho do betão magro. Preparação da superfície de assentamento para a colocação do betão magro. Fabrico do betão magro. Transporte do betão magro. Colocação dos elementos de guia e acondicionamento dos caminhos de rodagem para a pavimentadora. Colocação em obra do betão magro. Cura do betão magro. Troço de teste para o betão magro. Estudo e obtenção da fórmula de trabalho do betão de pavimento. Preparação da superfície de assentamento para a colocação de betão de pavimento. Fabrico do betão de pavimento. Transporte do betão de pavimento. Colocação dos elementos de guia e acondicionamento dos caminhos de rodagem para a pavimentadora. Colocação dos elementos das juntas do betão de pavimento. Colocação em obra do betão de pavimento. Execução de juntas em fresco no betão de pavimento. Finalização da camada de betão de pavimento. Numeração e marcação de lajetas no betão de pavimento. Cura do betão de pavimento. Execução de juntas serradas no betão de pavimento. Vedação das juntas no betão de pavimento. Troço de teste para o betão de pavimento.
Critério de medição de projecto: Superfície medida em projecção horizontal, segundo documentação gráfica de Projecto.
Critério de medição de obra: Medir-se-á, em projecção horizontal, a superfície realmente executada segundo especificações de Projecto.

| Código | Un | Descrição | Rendimento | Preço | Importância |
|---|---|---|---|---|---|
| mt10hfc010a | m³ | Betão HF-4,5, resistência à flexão composta (flexão-tracção) a vinte e oito dias de 4,5 MPa, com cimento de classe resistente 32,5 N, quantidade de cimento >= 300 kg/m³ de betão fresco, relação ponderal de água/cimento (a/c) <= 0,46, tamanho máximo do agregado grosso < 40 mm, coeficiente de Los Angeles do agregado grosso < 35, fabricado em central, segundo PG-3. (material) | 0.23 | 119.61 | 27.510 |
| mt47acp030b | kg | Varões de união de aço A500 NR, de 12 mm de diâmetro e 80 cm de comprimento, para juntas longitudinais em pavimentos de betão. (material) | 0.211 | 0.78 | 0.165 |
| mt47acp020a | kg | Passadores de aço EN 10025 S275JR, em varões lisos de 25 mm de diâmetro e 50 cm de comprimento, com produto antiaderente ao betão, para juntas transversais em pavimentos de betão. (material) | 0.583 | 0.82 | 0.478 |
| mt47acp040a | m | Cordão sintético e massa bicomponente de alcatrão, para vedação de juntas em pavimentos de betão. (material) | 0.361 | 3.39 | 1.224 |
| mt08cur020a | l | Agente filmógeno, para a cura de betões e argamassas. (material) | 0.25 | 1.59 | 0.398 |
| mq04tkt030 | m³·km | Transporte de betão. (equipamento) | 15.18 | 0.3 | 4.554 |
| mq11phc010 | h | Pavimentadora de cofragens deslizantes, com equipamento de inserção de armaduras de continuidade, colocação, vibração, nivelamento e afagagem de pavimentos de betão. (equipamento) | 0.01 | 376.43 | 3.764 |
| mq11phc020 | h | Texturador/ranhurador de pavimentos de betão. (equipamento) | 0.002 | 23.98 | 0.048 |
| mq11phc030 | h | Pulverizador de produto filmógeno para cura de pavimentos de betão. (equipamento) | 0.004 | 20.56 | 0.082 |
| mq06cor020 | h | Equipamento para corte de juntas em massames de betão. (equipamento) | 0.397 | 10.85 | 4.307 |
| mo041 | h | Oficial de 1ª construção de obra civil. (mão de obra) | 0.025 | 22.68 | 0.567 |
| mo087 | h | Ajudante de construção de obra civil. (mão de obra) | 0.025 | 22.13 | 0.553 |
| % | % | Custos directos complementares | 2 % | 43.650 | 0.873 |
|  |  | Custos directos |  |  | 44.523 |

Resíduos:
- colocação: mt10hfc010a; factor de resíduo 0.00105475
- colocação: mt47acp030b; factor de resíduo 0.0201
- colocação: mt47acp020a; factor de resíduo 0.01625
- colocação: mt47acp040a Cordão sintético e massa bicomponente de alcatrão, para vedação de juntas em pavimentos de betão; factor de resíduo 0.06

## Recursos

**mt10hfc010a** m³ Betão HF-4,5, resistência à flexão composta (flexão-tracção) a vinte e oito dias de 4,5 MPa
Dados técnicos: Custo energético 1840.000 MJ; Emissão de CO2 230.000 kg; Código LER 17 01 01; Massa do elemento 2300 kg; Volume 1.533333 m3

**mt47acp030b** kg Varões de união de aço A500 NR
Dados técnicos: Custo energético 9.830 MJ; Emissão de CO2 0.510 kg; Código LER 17 04 05; Massa do elemento 1 kg; Volume 0.000476 m3

**mt47acp020a** kg Passadores de aço EN 10025 S275JR
Dados técnicos: Custo energético 9.830 MJ; Emissão de CO2 0.510 kg; Código LER 17 04 05; Massa do elemento 1 kg; Volume 0.000476 m3

**mt47acp040a** m Cordão sintético e massa bicomponente de alcatrão, para vedação de juntas em pavimentos de betão
Dados técnicos: Custo energético 13.071 MJ; Emissão de CO2 0.167 kg; Código LER 17 03 02; Massa do elemento 0.25 kg; Volume 0.00025 m3
Resíduos:
- embalagem: re150101 Embalagens de papel e cartão. (componente de resíduo); rendimento 0.058 kg; Código LER 15 01 01; Massa do elemento 1 kg; Volume 0.001333 m3
