# Marca rodoviária de rebordo

- Propriedade do ficheiro: CYPE Ingenieros S.A.
- Formato: FIEBDC-3/2016
- Programa: Gerador de preços para construção civil. CYPE Ingenieros, S.A.
- Data: 11/06/2024
- Moeda: EUR
- Custos indirectos: 3 %
- IVA: 23 %

## M Pavimentos urbanos

### MS Sinalização viária

#### MSH Sinalização horizontal

**MSH040** m Marca rodoviária de rebordo.
Aplicação manual de tinta plástica para exterior, à base de resinas acrílicas, cor preto, acabamento acetinado, textura lisa, para marca rodoviária de rebordo, de 40 cm de largura.
Inclui: Varredura através de varredora mecânica. Aplicação manual da mistura.
Critério de medição de projecto: Comprimento medido segundo documentação gráfica de Projecto.
Critério de medição de obra: Medir-se-á o comprimento realmente executado segundo especificações de Projecto.

| Código | Un | Descrição | Rendimento | Preço | Importância |
|---|---|---|---|---|---|
| mt27mvh020c | kg | Tinta plástica para exterior, à base de resinas acrílicas, cor preto, acabamento acetinado, textura lisa, segundo NP EN 1871. (material) | 0.288 | 2.25 | 0.648 |
| mo041 | h | Oficial de 1ª construção de obra civil. (mão de obra) | 0.048 | 22.68 | 1.089 |
| mo087 | h | Ajudante de construção de obra civil. (mão de obra) | 0.024 | 22.13 | 0.531 |
| % | % | Custos directos complementares | 2 % | 2.268 | 0.045 |
|  |  | Custos directos |  |  | 2.313 |

Resíduos:
- colocação: mt27mvh020c; factor de resíduo 0.055

## Recursos

**mt27mvh020c** kg Tinta plástica para exterior
Dados técnicos: Custo energético 19.710 MJ; Emissão de CO2 1.004 kg; Código LER 08 01 11; Massa do elemento 1 kg; Volume 0.001111 m3
Resíduos:
- embalagem: re170203 Plástico. (componente de resíduo); rendimento 0.032 kg; Código LER 17 02 03; Massa do elemento 1 kg; Volume 0.001667 m3
