# Linha de ancoragem horizontal permanente, de cabo de aço, sem amortecedor de quedas

- Propriedade do ficheiro: CYPE Ingenieros S.A.
- Formato: FIEBDC-3/2016
- Programa: Gerador de preços para construção civil. CYPE Ingenieros, S.A.
- Data: 10/06/2025
- Moeda: EUR
- Custos indirectos: 3 %
- IVA: 23 %

## Y Segurança e saúde

### YC Sistemas de protecção colectiva

#### YCL Linhas e dispositivos de ancoragem

**YCL110** Ud Linha de ancoragem horizontal permanente, de cabo de aço, sem amortecedor de quedas.
Linha de ancoragem horizontal permanente, de cabo de aço, sem amortecedor de quedas, de 10 m de comprimento, classe C, composta por 2 ancoragens terminais de liga de alumínio L-2653 com tratamento térmico T6, acabamento com tinta epóxi-poliéster; 1 ancoragem intermédia de liga de alumínio L-2653 com tratamento térmico T6, acabamento com tinta epóxi-poliéster; cabo flexível de aço galvanizado, de 10 mm de diâmetro, composto por 7 cordões de 19 fios; tensor com olhal num extremo e gancho no extremo oposto; conjunto de um fixador de cabos e um terminal manual; protector para cabo; placa de sinalização e conjunto de dois precintos de segurança. Inclusive elementos de fixação para a fixação dos componentes da linha de ancoragem ao suporte.
Critério de medição de projecto: Número de unidades previstas, segundo Plano de Segurança e Saúde.
Critério de medição de obra: Medir-se-á o número de unidades realmente colocadas segundo especificações do Plano de Segurança e Saúde.

| Código | Un | Descrição | Rendimento | Preço | Importância |
|---|---|---|---|---|---|
| mt50spl110 | Ud | Ancoragem terminal de liga de alumínio L-2653 com tratamento térmico T6, acabamento com tinta epóxi-poliéster. (material) | 2 | 14.42 | 28.840 |
| mt50spl105a | Ud | Fixação composta por bucha química, anilha e parafuso de aço de 12 mm de diâmetro e 80 mm de comprimento. (material) | 10 | 5.82 | 58.200 |
| mt50spl120 | Ud | Ancoragem intermédia de liga de alumínio L-2653 com tratamento térmico T6, acabamento com tinta epóxi-poliéster. (material) | 1 | 37.52 | 37.520 |
| mt50spl130a | m | Cabo flexível de aço galvanizado, de 10 mm de diâmetro, composto por 7 cordões de 19 fios, inclusive prensado terminal com casquilho de cobre e guarda cabo num extremo. (material) | 10.5 | 2.57 | 26.985 |
| mt50spl040 | Ud | Tensor com olhal num extremo e gancho no extremo oposto. (material) | 1 | 97.1 | 97.100 |
| mt50spl050 | Ud | Conjunto de um fixador de cabos e um terminal manual, de aço inoxidável. (material) | 1 | 36.78 | 36.780 |
| mt50spl080 | Ud | Protector para cabo, de PVC, cor amarelo. (material) | 1 | 5.88 | 5.880 |
| mt50spl060 | Ud | Placa de sinalização da linha de ancoragem. (material) | 1 | 18.25 | 18.250 |
| mt50spl070 | Ud | Conjunto de dois precintos de segurança. (material) | 1 | 22.07 | 22.070 |
| mo119 | h | Oficial de 1ª Segurança e Saúde. (mão de obra) | 0.704 | 24.63 | 17.340 |
| mo120 | h | Operário Segurança e Saúde. (mão de obra) | 1.056 | 23.29 | 24.594 |
| % | % | Custos directos complementares | 2 % | 373.559 | 7.471 |
|  |  | Custos directos |  |  | 381.030 |

Resíduos:
- colocação: mt50spl130a; factor de resíduo 0.0145207

## Recursos

**mt50spl110** Ud Ancoragem terminal de liga de alumínio L-2653 com tratamento térmico T6, acabamento com tinta epóxi-poliéster
Dados técnicos: Custo energético 22.429 MJ; Emissão de CO2 1.709 kg
Resíduos:
- embalagem: re150101 Embalagens de papel e cartão. (componente de resíduo); rendimento 0.072 kg; Código LER 15 01 01; Massa do elemento 1 kg; Volume 0.001333 m3

**mt50spl120** Ud Ancoragem intermédia de liga de alumínio L-2653 com tratamento térmico T6, acabamento com tinta epóxi-poliéster
Dados técnicos: Custo energético 19.854 MJ; Emissão de CO2 1.520 kg
Resíduos:
- embalagem: re150101 Embalagens de papel e cartão; rendimento 0.072 kg

**mt50spl130a** m Cabo flexível de aço galvanizado
Dados técnicos: Custo energético 15.406 MJ; Emissão de CO2 1.627 kg; Código LER 17 04 11; Massa do elemento 0.6123 kg; Volume 0.000408 m3
Resíduos:
- embalagem: re150101 Embalagens de papel e cartão; rendimento 0.07 kg

**mt50spl040** Ud Tensor com olhal num extremo e gancho no extremo oposto
Dados técnicos: Custo energético 8.194 MJ; Emissão de CO2 0.392 kg
Resíduos:
- embalagem: re150101 Embalagens de papel e cartão; rendimento 0.072 kg

**mt50spl050** Ud Conjunto de um fixador de cabos e um terminal manual, de aço inoxidável
Dados técnicos: Custo energético 26.863 MJ; Emissão de CO2 4.908 kg
Resíduos:
- embalagem: re150101 Embalagens de papel e cartão; rendimento 1.245 kg

**mt50spl060** Ud Placa de sinalização da linha de ancoragem
Dados técnicos: Custo energético 56.207 MJ; Emissão de CO2 2.815 kg
Resíduos:
- embalagem: re150101 Embalagens de papel e cartão; rendimento 0.03 kg
