# Baliza luminosa

- Propriedade do ficheiro: CYPE Ingenieros S.A.
- Formato: FIEBDC-3/2016
- Programa: Gerador de preços para construção civil. CYPE Ingenieros, S.A.
- Data: 23/10/2024
- Moeda: EUR
- Custos indirectos: 3 %
- IVA: 23 %

## Y Segurança e saúde

### YS Sinalização provisória de obras

#### YSB Balizamento

**YSB015** Ud Baliza luminosa.
Fornecimento, montagem e desmontagem de baliza luminosa intermitente para sinalização, de cor âmbar, com lâmpada Led, de 1,2 m de altura, amortizável em 10 utilizações, alimentada por 2 pilhas de 6 V 4R25. Inclusive manutenção em condições seguras durante todo o período de tempo necessário.
Critério de medição de projecto: Número de unidades previstas, segundo Plano de Segurança e Saúde.
Critério de medição de obra: Medir-se-á o número de unidades realmente colocadas segundo especificações do Plano de Segurança e Saúde.

| Código | Un | Descrição | Rendimento | Preço | Importância |
|---|---|---|---|---|---|
| mt50bal040b | Ud | Baliza luminosa intermitente para sinalização, de cor âmbar, com lâmpada Led e encaixe metálico para suporte. (material) | 0.1 | 25.75 | 2.575 |
| mt50bal041a | Ud | Pilha de 6V tipo 4R25 standard. (material) | 2 | 6.62 | 13.240 |
| mo120 | h | Operário Segurança e Saúde. (mão de obra) | 0.11 | 21.45 | 2.360 |
| % | % | Custos directos complementares | 2 % | 18.175 | 0.364 |
|  |  | Custos directos |  |  | 18.539 |
