# Demolição de laje de betão armado, com meios manuais

- Propriedade do ficheiro: CYPE INGENIEROS, S.A.
- Formato: FIEBDC-3/2002
- Moeda: EUR
- Custos indirectos: 3.00 %
- IVA: 23.00 %

## D Demolições

### DE Estruturas

#### DEH Betão

**DEH020** m² Demolição de laje de betão armado, com meios manuais.
Demolição de laje fungiforme de betão armado de 30 cm de altura total, com meios manuais, martelo pneumático e equipamento de oxicorte, remoção prévia do pavimento e da sua base, e carga manual para camião ou contentor.
Critérios considerados na determinação do preço da unidade de obra: O preço não inclui a remoção do pavimento.
Inclui: Implantação da superfície da laje a demolir. Demolição do elemento. Corte das armaduras. Fragmentação do entulho em peças manejáveis. Remoção e acumulação de entulho. Limpeza dos restos da obra. Carga manual de entulho para camião ou contentor.
Critério de medição de projecto: Superfície medida segundo documentação gráfica de Projecto.
Critério de medição de obra: Medir-se-á a superfície realmente demolida segundo especificações de Projecto.

| Código | Un | Descrição | Rendimento | Preço | Importância |
|---|---|---|---|---|---|
| mq05mai030 | h | Martelo pneumático. (equipamento) | 0.950 | 4.57 | 4.34 |
| mq05pdm110 | h | Compressor portátil diesel média pressão 10 m³/min. (equipamento) | 0.475 | 7.75 | 3.68 |
| mq08sol010 | h | Equipamento de oxicorte, com acetileno como combustível e oxigénio como comburente. (equipamento) | 0.300 | 8.25 | 2.48 |
| mo019 | h | Oficial de 1ª soldador. (mão de obra) | 0.300 | 24.96 | 7.49 |
| mo112 | h | Operário especializado construção. (mão de obra) | 0.900 | 23.86 | 21.47 |
| mo113 | h | Operário não qualificado construção. (mão de obra) | 0.800 | 23.29 | 18.63 |
| % | % | Custos directos complementares | 2 % | 58.09 | 1.16 |
|  |  | Custos directos |  |  | 59.25 |
