# Demolição de laje de betão armado com meios mecânicos

- Propriedade do ficheiro: CYPE INGENIEROS, S.A.
- Formato: FIEBDC-3/2002
- Moeda: EUR
- Custos indirectos: 3.00 %
- IVA: 23.00 %

## D Demolições

### DE Estruturas

#### DEH Betão

**DEH021** m² Demolição de laje de betão armado com meios mecânicos.
Demolição de laje fungiforme de betão armado de 31 cm de altura total, com retroescavadora com martelo demolidor, remoção prévia do pavimento e da sua base, e carga manual para camião ou contentor.
Critérios considerados na determinação do preço da unidade de obra: O preço não inclui a remoção do pavimento.
Inclui: Implantação da superfície da laje a demolir. Demolição do elemento. Corte das armaduras. Fragmentação do entulho em peças manejáveis. Remoção e acumulação de entulho. Limpeza dos restos da obra. Carga manual de entulho para camião ou contentor.
Critério de medição de projecto: Superfície medida segundo documentação gráfica de Projecto.
Critério de medição de obra: Medir-se-á a superfície realmente demolida segundo especificações de Projecto.

| Código | Un | Descrição | Rendimento | Preço | Importância |
|---|---|---|---|---|---|
| mq01exn050c | h | Retroescavadora sobre pneus, de 85 kW, com martelo demolidor. (equipamento) | 0.459 | 72.80 | 33.42 |
| mq08sol010 | h | Equipamento de oxicorte, com acetileno como combustível e oxigénio como comburente. (equipamento) | 0.306 | 8.25 | 2.52 |
| mo112 | h | Operário especializado construção. (mão de obra) | 0.459 | 23.86 | 10.95 |
| mo019 | h | Oficial de 1ª soldador. (mão de obra) | 0.306 | 24.96 | 7.64 |
| mo113 | h | Operário não qualificado construção. (mão de obra) | 0.816 | 23.29 | 19.00 |
| % | % | Custos directos complementares | 2 % | 73.53 | 1.47 |
|  |  | Custos directos |  |  | 75.00 |
