# Assentamento de banheira

- Propriedade do ficheiro: CYPE INGENIEROS, S.A.
- Formato: FIEBDC-3/2002
- Moeda: EUR
- Custos indirectos: 3.00 %
- IVA: 23.00 %

## H Remates e trabalhos auxiliares

### HE Assentamentos

#### HEA Aparelhos sanitários

**HEA020** Ud Assentamento de banheira.
Assentamento de banheira de comprimento superior a 1 m e formação de murete com tijolo cerâmico furado simples, assente com argamassa de cimento, confeccionada em obra, dosificação 1:6.
Inclui: Marcação. Abertura de roços. Enchimento com areia. Colocação e nivelamento da banheira. Execução do murete. Protecção com tabuleiro aglomerado de madeira. Limpeza e eliminação do material sobrante.
Critério de medição de projecto: Número de unidades previstas, segundo documentação gráfica de Projecto.
Critério de medição de obra: Medir-se-á o número de unidades realmente executadas segundo especificações de Projecto.

| Código | Un | Descrição | Rendimento | Preço | Importância |
|---|---|---|---|---|---|
| mt04lpt010a | Ud | Tijolo cerâmico furado simples, para revestir, 30x20x4 cm, para utilização em alvenaria protegida (peça P), densidade 890 kg/m³, segundo NP EN 771-1. (material) | 30.000 | 0.23 | 6.90 |
| mt08aaa010a | m³ | Água. (material) | 0.008 | 1.50 | 0.01 |
| mt01arg005a | t | Areia de pedreira, para argamassa preparada em obra. (material) | 0.026 | 18.00 | 0.47 |
| mt08cem011a | kg | Cimento Portland CEM II/B-L 32,5 R, cor cinzento, em sacos, segundo NP EN 197-1. (material) | 3.975 | 0.10 | 0.40 |
| mt01ara010a | m³ | Areia com granulometria de 0 a 5 mm de diâmetro, limpa. (material) | 0.200 | 14.30 | 2.86 |
| mq06hor010 | h | Betoneira eléctrica com uma capacidade de amassadura de 160 l. (equipamento) | 0.011 | 3.45 | 0.04 |
| mo020 | h | Oficial de 1ª construção. (mão de obra) | 2.000 | 22.68 | 45.36 |
| mo113 | h | Operário não qualificado construção. (mão de obra) | 2.047 | 21.45 | 43.91 |
| % | % | Custos directos complementares | 2 % | 99.95 | 2.00 |
|  |  | Custos directos |  |  | 101.95 |
