# Chaminé colectiva de parede simples

- Propriedade do ficheiro: CYPE INGENIEROS, S.A.
- Formato: FIEBDC-3/2002
- Moeda: EUR
- Custos indirectos: 3.00 %
- IVA: 23.00 %

## I Instalações

### IC Aquecimento, arrefecimento, climatização e A.Q.S.

#### ICO Sistemas de evacuação dos produtos da combustão

**ICO200** m Chaminé colectiva de parede simples.
Chaminé colectiva modular metálica, formada por tubo de parede simples de aço inoxidável AISI 316L com junta de estanquidade, de 100 mm de diâmetro interior, temperatura máxima de 200°C, pressão de trabalho até 200 Pa, para evacuação dos produtos da combustão, com sobrepressão, das caldeiras murais de condensação, a gás. Inclusive acessórios, peças especiais, módulos finais e material auxiliar para montagem e fixação.
Critérios considerados na determinação do preço da unidade de obra: O preço não inclui a conduta de ligação entre a caldeira e a chaminé colectiva nem as comportas antirretorno.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din201a | Ud | Material auxiliar para montagem e fixação dos tubos de parede simples de aço inoxidável AISI 316L com junta de estanquidade, de 100 mm de diâmetro interior. (material) | 1.000 | 3.05 | 3.05 |
| mt20din200aq | m | Tubo de parede simples de aço inoxidável AISI 316L com junta de estanquidade, de 100 mm de diâmetro interior, temperatura máxima de 200°C, pressão de trabalho até 200 Pa, segundo NP EN 1856-2, com o preço incrementado em 80% relativamente a acessórios, peças especiais e módulos finais. (material) | 1.000 | 91.65 | 91.65 |
| mo004 | h | Oficial de 1ª instalador de aquecimento. (mão de obra) | 0.280 | 25.32 | 7.09 |
| mo103 | h | Ajudante de instalador de aquecimento. (mão de obra) | 0.280 | 23.99 | 6.72 |
| % | % | Custos directos complementares | 2 % | 108.51 | 2.17 |
|  |  | Custos directos |  |  | 110.68 |
