# Ventilador de tecto

- Propriedade do ficheiro: CYPE INGENIEROS, S.A.
- Formato: FIEBDC-3/2002
- Moeda: EUR
- Custos indirectos: 3.00 %
- IVA: 23.00 %

## I Instalações

### IC Aquecimento, arrefecimento, climatização e A.Q.S.

#### ICR Sistemas de condução de ar

**ICR013** Ud Ventilador de tecto.
Ventilador de tecto, de 1000 mm de diâmetro, com três pás e corpo de metal, acabamento lacado, cor branca, e motor de três velocidades para alimentação monofásica a 230 V e 50 Hz de frequência, com protecção térmica, de 240 r.p.m., potência absorvida 60 W, caudal máximo 8650 m³/h, nível de pressão sonora 46 dBA. Inclusive acessórios e elementos de fixação.
Inclui: Marcação. Colocação e fixação. Ligação e verificação do seu correcto funcionamento.
Critério de medição de projecto: Número de unidades previstas, segundo documentação gráfica de Projecto.
Critério de medição de obra: Medir-se-á o número de unidades realmente executadas segundo especificações de Projecto.

| Código | Un | Descrição | Rendimento | Preço | Importância |
|---|---|---|---|---|---|
| mt42svs700e | Ud | Ventilador de tecto, de 1000 mm de diâmetro, com três pás e corpo de metal, acabamento lacado, cor branca, e motor de três velocidades para alimentação monofásica a 230 V e 50 Hz de frequência, com protecção térmica, de 240 r.p.m., potência absorvida 60 W, caudal máximo 8650 m³/h, nível de pressão sonora 46 dBA, inclusive regulador de velocidade. (material) | 1.000 | 65.96 | 65.96 |
| mo011 | h | Oficial de 1ª montador. (mão de obra) | 0.100 | 23.31 | 2.33 |
| mo080 | h | Ajudante de montador. (mão de obra) | 0.100 | 22.13 | 2.21 |
| % | % | Custos directos complementares | 2 % | 70.50 | 1.41 |
|  |  | Custos directos |  |  | 71.91 |
