# Plafon circular com lâmpada LED

- Propriedade do ficheiro: CYPE INGENIEROS, S.A.
- Formato: FIEBDC-3/2002
- Moeda: EUR
- Custos indirectos: 3.00 %
- IVA: 23.00 %

## I Instalações

### II Iluminação

#### III Instalação interior

**III171** Ud Plafon circular com lâmpada LED.
Plafon, de 220 mm de diâmetro e 40 mm de altura, de 18 W, alimentação a 220/240 V e 50-60 Hz, com lâmpada LED não substituível, temperatura de cor 4000 K, com corpo de alumínio acabamento lacado cor branca, feixe de luz extensivo 120° e difusor de policarbonato opalino, índice unificado de encandeamento menor que 19, índice de reprodução cromática maior de 80, fluxo luminoso 1480 lúmens, grau de protecção IP20. Instalação em superfície.
Inclui: Marcação. Montagem, ligação e verificação do seu correcto funcionamento.
Critério de medição de projecto: Número de unidades previstas, segundo documentação gráfica de Projecto.
Critério de medição de obra: Medir-se-á o número de unidades realmente executadas segundo especificações de Projecto.

| Código | Un | Descrição | Rendimento | Preço | Importância |
|---|---|---|---|---|---|
| mt34flg010F | Ud | Plafon, de 220 mm de diâmetro e 40 mm de altura, de 18 W, alimentação a 220/240 V e 50-60 Hz, com lâmpada LED não substituível, temperatura de cor 4000 K, com corpo de alumínio acabamento lacado cor branca, feixe de luz extensivo 120° e difusor de policarbonato opalino, índice unificado de encandeamento menor que 19, índice de reprodução cromática maior de 80, fluxo luminoso 1480 lúmens, grau de protecção IP20. (material) | 1.000 | 8.73 | 8.73 |
| mo003 | h | Oficial de 1ª electricista. (mão de obra) | 0.200 | 23.31 | 4.66 |
| mo102 | h | Ajudante de electricista. (mão de obra) | 0.200 | 22.09 | 4.42 |
| % | % | Custos directos complementares | 2 % | 17.81 | 0.36 |
|  |  | Custos directos |  |  | 18.17 |
