# Caixa de entrada

- Propriedade do ficheiro: CYPE INGENIEROS, S.A.
- Formato: FIEBDC-3/2002
- Moeda: EUR
- Custos indirectos: 3.00 %
- IVA: 23.00 %

## I Instalações

### IL Infra-estruturas de telecomunicações

#### ILE Rede de entrada

**ILE025** Ud Caixa de entrada.
Caixa de entrada de edifício multifamiliar "JSL", para passagem e distribuição de instalações de ITED, de chapa electrozincada, de 700x900x160 mm. Instalação encastrada. Inclusive fecho com chave, acessórios, peças especiais e fixações.
Critérios considerados na determinação do preço da unidade de obra: O preço não inclui os trabalhos auxiliares de pedreiro para instalações.
Inclui: Marcação. Colocação e fixação da caixa.
Critério de medição de projecto: Número de unidades previstas, segundo documentação gráfica de Projecto.
Critério de medição de obra: Medir-se-á o número de unidades realmente executadas segundo especificações de Projecto.

| Código | Un | Descrição | Rendimento | Preço | Importância |
|---|---|---|---|---|---|
| mt40ipt010G | Ud | Caixa "JSL", para passagem e distribuição de instalações de ITED, de chapa electrozincada, de 700x900x160 mm, com graus de protecção IP54 e IK09 e capacidade nominal de ligação do terminal de terra de 10 mm², para encastrar. Inclusive fecho com chave, acessórios, peças especiais e fixações. (material) | 1.000 | 120.00 | 120.00 |
| mo056 | h | Ajudante de instalador de telecomunicações. (mão de obra) | 0.492 | 23.99 | 11.80 |
| % | % | Custos directos complementares | 2 % | 131.80 | 2.64 |
|  |  | Custos directos |  |  | 134.44 |
