# Protecção passiva contra incêndios de conduta metálica de ventilação, com placas de gesso laminado. Sistema "KNAUF"

- Propriedade do ficheiro: CYPE INGENIEROS, S.A.
- Formato: FIEBDC-3/2002
- Moeda: EUR
- Custos indirectos: 3.00 %
- IVA: 23.00 %

## I Instalações

### IO Contra incêndios

#### IOJ Protecção passiva contra incêndios: instalações

**IOJ213** m² Protecção passiva contra incêndios de conduta metálica de ventilação, com placas de gesso laminado. Sistema "KNAUF".
Sistema de protecção passiva contra incêndios de conduta metálica vertical de ventilação, protegido em 2 faces, para garantir uma resistência ao fogo interior de 120 minutos e uma resistência ao fogo exterior de 180 minutos, sistema K271.es "KNAUF", através de recobrimento com placas de gesso laminado Fireboard GM-F, fixadas com grampos. Inclusive, elementos de fixação, massa e fita para o tratamento de juntas.
Inclui: Marcação. Corte e ajuste das placas. Montagem e fixação das placas, formando o recobrimento da conduta. Tratamento de juntas.
Critério de medição de projecto: Superfície medida segundo documentação gráfica de Projecto.
Critério de medição de obra: Medir-se-á a superfície realmente executada segundo especificações de Projecto.

| Código | Un | Descrição | Rendimento | Preço | Importância |
|---|---|---|---|---|---|
| mt12psg200e | m | Perfil angular 30x30x0,7 mm, de aço galvanizado, segundo EN 13964. (material) | 0.200 | 1.14 | 0.23 |
| mt12ptk030 | Ud | Fixação "KNAUF" para betão. (material) | 0.200 | 0.32 | 0.06 |
| mt12pmk010c | m² | Placa de gesso laminado reforçada com tecido de fibra EN 15283-1 GM-F / 1200 / 2600 / 25 / com os bordos longitudinais quadrados, especial Fireboard GM-F "KNAUF" com alma de gesso e faces revestidas com uma lâmina de fibra de vidro; Euroclasse A1 de reacção ao fogo, segundo NP EN 13501-1. (material) | 2.255 | 22.62 | 51.01 |
| mt12ptk010cf | Ud | Parafuso autoperfurante TN "KNAUF" 3,5x45. (material) | 0.200 | 0.01 | 0.00 |
| mt12ptk010ch | Ud | Parafuso autoperfurante TN "KNAUF" 4,2x70. (material) | 0.200 | 0.04 | 0.01 |
| mt12psg115a | Ud | Grampo para fixação de placas, segundo DIN 18182. (material) | 12.000 | 0.21 | 2.52 |
| mt12pmk012a | kg | Massa de juntas Fireboard Spachtel "KNAUF", de presa normal (45 minutos), intervalo de temperatura de trabalho de 10 a 35°C, Euroclasse A1 de reacção ao fogo, segundo NP EN 13501-1, para aplicação manual com fita de juntas, segundo EN 13963. (material) | 0.100 | 0.77 | 0.08 |
| mt12pmk013 | m | Fita de juntas Fireboard "KNAUF". (material) | 0.400 | 0.05 | 0.02 |
| mo053 | h | Oficial de 1ª montador de pré-fabricados interiores. (mão de obra) | 0.567 | 23.31 | 13.22 |
| mo100 | h | Ajudante de montador de pré-fabricados interiores. (mão de obra) | 0.567 | 22.13 | 12.55 |
| % | % | Custos directos complementares | 2 % | 79.70 | 1.59 |
|  |  | Custos directos |  |  | 81.29 |
