# Aro metálico para vidro corta-fogo

- Propriedade do ficheiro: CYPE INGENIEROS, S.A.
- Formato: FIEBDC-3/2002
- Moeda: EUR
- Custos indirectos: 3.00 %
- IVA: 23.00 %

## L Vãos

### LC Caixilharias

#### LCR Aros e pré-aros

**LCR010** m Aro metálico para vidro corta-fogo.
Aro metálico de perfil de aço inoxidável AISI 316, de 1,5 mm de espessura, resistência ao fogo EI90, segundo NP EN 13501-1, para vidro corta-fogo de 6 a 34 mm de espessura, fixado ao paramento.
Critérios considerados na determinação do preço da unidade de obra: O preço não inclui a vedação da junta entre a caixilharia exterior e o paramento.
Inclui: Marcação dos pontos de fixação. Colocação do aro metálico. Fixação ao paramento. Vedação de juntas.
Critério de medição de projecto: Comprimento medido entre eixos, segundo documentação gráfica de Projecto.
Critério de medição de obra: Medir-se-á, a eixos, o comprimento realmente executado segundo especificações de Projecto.

| Código | Un | Descrição | Rendimento | Preço | Importância |
|---|---|---|---|---|---|
| mt26pem020u | m | Perfil de aço inoxidável AISI 316, de 1,5 mm de espessura, resistência ao fogo EI90, segundo NP EN 13501-1, para formação de aro de vidro corta-fogo de 6 a 34 mm de espessura, com acessórios, juntas e elementos de fixação. (material) | 1.000 | 67.90 | 67.90 |
| mt41phi015d | m | Fita, de fibras minerais, 12x3 mm, para a vedação de juntas entre o vidro e a estrutura. (material) | 2.000 | 1.22 | 2.44 |
| mt41phi040a | Ud | Cartucho de 310 ml de massa intumescente, cor cinzento antracite, para vedação de juntas e aberturas. (material) | 0.300 | 27.86 | 8.36 |
| op00ato010 |  | Aparafusadora. | 1.000 | 0.00 | 0.00 |
| op00tal010 |  | Berbequim. | 1.000 | 0.00 | 0.00 |
| mo018 | h | Oficial de 1ª serralheiro. (mão de obra) | 0.080 | 24.96 | 2.00 |
| mo059 | h | Ajudante de serralheiro. (mão de obra) | 0.080 | 24.11 | 1.93 |
| % | % | Custos directos complementares | 2 % | 82.63 | 1.65 |
|  |  | Custos directos |  |  | 84.28 |
