# Pré-aro metálico

- Propriedade do ficheiro: CYPE INGENIEROS, S.A.
- Formato: FIEBDC-3/2002
- Moeda: EUR
- Custos indirectos: 3.00 %
- IVA: 23.00 %

## L Vãos

### LC Caixilharias

#### LCR Aros e pré-aros

**LCR020** m Pré-aro metálico.
Pré-aro de tubo de aço galvanizado, 40x20x2 mm, fixação ao paramento através do assentamento dos ganchos de fixação com argamassa de cimento.
Critérios considerados na determinação do preço da unidade de obra: O preço não inclui o assentamento do pré-aro.
Inclui: Marcação dos pontos de fixação. Colocação do pré-aro. Fixação ao paramento.
Critério de medição de projecto: Comprimento medido entre eixos, segundo documentação gráfica de Projecto.
Critério de medição de obra: Medir-se-á, a eixos, o comprimento realmente executado segundo especificações de Projecto.

| Código | Un | Descrição | Rendimento | Preço | Importância |
|---|---|---|---|---|---|
| mt25pem020c | m | Pré-aro de tubo de aço galvanizado de 40x20x2 mm, ensamblado através de esquadros e com ganchos de fixação para a fixação ao paramento e parafusos para a fixação da caixilharia. (material) | 1.000 | 8.85 | 8.85 |
| op00ato010 |  | Aparafusadora. | 1.000 | 0.00 | 0.00 |
| op00tal010 |  | Berbequim. | 1.000 | 0.00 | 0.00 |
| mo018 | h | Oficial de 1ª serralheiro. (mão de obra) | 0.040 | 24.96 | 1.00 |
| mo059 | h | Ajudante de serralheiro. (mão de obra) | 0.040 | 24.11 | 0.96 |
| % | % | Custos directos complementares | 2 % | 10.81 | 0.22 |
|  |  | Custos directos |  |  | 11.03 |
