# Abertura de vão de fachada tapado com alvenaria de tijolo cerâmico, em parede de alvenaria de pedra

- Propriedade do ficheiro: CYPE Ingenieros S.A.
- Formato: FIEBDC-3/2016
- Programa: Gerador de preços para construção civil. CYPE Ingenieros, S.A.
- Data: 03/07/2024
- Moeda: EUR
- Custos indirectos: 3 %
- IVA: 23 %

## D Demolições

### DE Estruturas

#### DEC Cantarias

**DEC043** m³ Abertura de vão de fachada tapado com alvenaria de tijolo cerâmico, em parede de alvenaria de pedra.
Abertura de vão de fachada tapado com de alvenaria de tijolo cerâmico maciço, em parede de alvenaria de pedra, com meios manuais considerando um grau de complexidade baixo, e carga manual para camião ou contentor.
Inclui: Demolição do elemento. Fragmentação do entulho em peças manejáveis. Remoção e acumulação de entulho. Limpeza dos restos da obra. Carga manual de entulho para camião ou contentor.
Critério de medição de projecto: Volume medido segundo documentação gráfica de Projecto.
Critério de medição de obra: Será medido o volume realmente demolido segundo especificações de Projecto.

| Código | Un | Descrição | Rendimento | Preço | Importância |
|---|---|---|---|---|---|
| mo112 | h | Operário especializado construção. (mão de obra) | 0.7 | 21.98 | 15.386 |
| mo113 | h | Operário não qualificado construção. (mão de obra) | 4.2 | 21.45 | 90.090 |
| % | % | Custos directos complementares | 2 % | 105.476 | 2.110 |
|  |  | Custos directos |  |  | 107.586 |

Resíduos:
- demolição: ruo170101 Betão (betões, argamassas e pré-fabricados). (componente de resíduo); rendimento 354.667 kg; Código LER 17 01 01; Massa do elemento 1 kg; Volume 0.000667 m3
- demolição: ruo170102 Tijolos. (componente de resíduo); rendimento 2225.66 kg; Código LER 17 01 02; Massa do elemento 1 kg; Volume 0.0008 m3
