# Desmontagem de caixa de estore

- Propriedade do ficheiro: CYPE Ingenieros S.A.
- Formato: FIEBDC-3/2016
- Programa: Gerador de preços para construção civil. CYPE Ingenieros, S.A.
- Data: 09/06/2025
- Moeda: EUR
- Custos indirectos: 3 %
- IVA: 23 %

## D Demolições

### DL Vãos

#### DLS Protecções solares

**DLS041** m Desmontagem de caixa de estore.
Desmontagem de caixa de estore, de PVC, com meios manuais, sem deteriorar os elementos construtivos aos quais está fixado, e carga manual para camião ou contentor.
Critérios considerados na determinação do preço da unidade de obra: O preço inclui o desmontagem dos acessórios e dos elementos de fixação.
Inclui: Desmontagem do elemento. Remoção e armazenamento do material desmontado. Limpeza dos restos da obra. Carga manual do material desmontado e restos da obra para camião ou contentor.
Critério de medição de projecto: Comprimento medido segundo documentação gráfica de Projecto.
Critério de medição de obra: Será medido o comprimento realmente desmontado segundo especificações de Projecto.

| Código | Un | Descrição | Rendimento | Preço | Importância |
|---|---|---|---|---|---|
| mo017 | h | Oficial de 1ª carpinteiro. (mão de obra) | 0.12 | 25.01 | 3.001 |
| mo058 | h | Ajudante de carpinteiro. (mão de obra) | 0.12 | 24.18 | 2.902 |
| % | % | Custos directos complementares | 2 % | 5.903 | 0.118 |
|  |  | Custos directos |  |  | 6.021 |

Resíduos:
- demolição: ruo170203 Plástico. (componente de resíduo); rendimento 6 kg; Código LER 17 02 03; Massa do elemento 1 kg; Volume 0.001667 m3
