# Armadura de reforço PSB "PEIKKO", para lajes de betão

- Propriedade do ficheiro: CYPE Ingenieros S.A.
- Formato: FIEBDC-3/2016
- Programa: Gerador de preços para construção civil. CYPE Ingenieros, S.A.
- Data: 09/06/2025
- Moeda: EUR
- Custos indirectos: 3 %
- IVA: 23 %

## E Estruturas

### EH Betão armado

#### EHT Pernos de punçoamento

**EHT010** Ud Armadura de reforço PSB "PEIKKO", para lajes de betão.
Armadura de reforço PSB-14/500-5 "PEIKKO" formada por 5 ancoragens com dupla cabeça cónica fabricadas com varões nervurados de aço EN 10080 B 500 B de 14 mm de diâmetro e 500 mm de altura, ligadas por um perfil de montagem S235JR (Fe360), com Avaliação Técnica Europeia ETA 13/0151, para lajes de betão.
Inclui: Montagem e colocação da armadura. Fixação da armadura.
Critério de medição de projecto: Número de unidades previstas, segundo documentação gráfica de Projecto.
Critério de medição de obra: Medir-se-á o número de unidades realmente executadas segundo especificações de Projecto.

| Código | Un | Descrição | Rendimento | Preço | Importância |
|---|---|---|---|---|---|
| mt07pkk010cL1e | Ud | Armadura de reforço PSB-14/500-5 "PEIKKO" formada por 5 ancoragens com dupla cabeça cónica fabricadas com varões nervurados de aço EN 10080 B 500 B de 14 mm de diâmetro e 500 mm de altura, ligadas por um perfil de montagem S235JR (Fe360), para incrementar a capacidade por punçoamento de estruturas de betão. (material) | 1 | 17.68 | 17.680 |
| mt08var050 | kg | Arame galvanizado para atar, de 1,30 mm de diâmetro. (material) | 0.008 | 1.5 | 0.012 |
| mo043 | h | Oficial de 1ª armador de ferro. (mão de obra) | 0.025 | 25.68 | 0.642 |
| mo090 | h | Ajudante de armador de ferro. (mão de obra) | 0.025 | 25.06 | 0.627 |
| % | % | Custos directos complementares | 2 % | 18.961 | 0.379 |
|  |  | Custos directos |  |  | 19.340 |

Resíduos:
- colocação: mt07pkk010cL1e; factor de resíduo 0.0075001
- colocação: mt08var050 Arame galvanizado para atar, de 1,30 mm de diâmetro; factor de resíduo 0.0038

## Recursos

**mt07pkk010cL1e** Ud Armadura de reforço PSB-14/500-5 "PEIKKO" formada por 5 ancoragens com dupla cabeça cónica fabricadas com varões
Dados técnicos: Custo energético 60.992 MJ; Emissão de CO2 2.541 kg; Código LER 17 04 05; Massa do elemento 4.795 kg; Volume 0.002283 m3

**mt08var050** kg Arame galvanizado para atar, de 1,30 mm de diâmetro
Dados técnicos: Custo energético 25.100 MJ; Emissão de CO2 2.560 kg; Código LER 17 04 05; Massa do elemento 1 kg; Volume 0.000476 m3
