# Linha de ligações eléctricas para sistema de aquecimento por tecto ou piso radiantes

- Propriedade do ficheiro: CYPE Ingenieros S.A.
- Formato: FIEBDC-3/2016
- Programa: Gerador de preços para construção civil. CYPE Ingenieros, S.A.
- Data: 10/06/2024
- Moeda: EUR
- Custos indirectos: 3 %
- IVA: 23 %

## I Instalações

### IC Aquecimento, arrefecimento, climatização e A.Q.S.

#### ICM Emissores de calor eléctricos

**ICM057** Ud Linha de ligações eléctricas para sistema de aquecimento por tecto ou piso radiantes.
Linha de ligações eléctricas rápidas (tomadas), para emissores eléctricos para sistema de aquecimento por tecto radiante, com tecto falso amovível, com 40 ligações eléctricas, separação entre cada grupo de duas ligações 600 mm, comprimento total 15 m.
Inclui: Ligação eléctrica com os emissores e com a rede eléctrica de fornecimento. Verificação do seu correcto funcionamento.
Critério de medição de projecto: Número de unidades previstas, segundo documentação gráfica de Projecto.
Critério de medição de obra: Medir-se-á o número de unidades realmente executadas segundo especificações de Projecto.

| Código | Un | Descrição | Rendimento | Preço | Importância |
|---|---|---|---|---|---|
| mt38ilo522s | Ud | Linha de ligações eléctricas rápidas (tomadas), para emissores eléctricos para sistema de aquecimento por tecto radiante, com tecto falso amovível, com 40 ligações eléctricas, separação entre cada grupo de duas ligações 600 mm, comprimento total 15 m. (material) | 1 | 236.44 | 236.440 |
| mt35tpt010ae | m | Tubo rígido de PVC VD-M de 16 mm de diâmetro exterior e 1,3 mm de espessura. Resistência à compressão 750 N, resistência ao impacto 2 joules, temperatura de trabalho -5°C até 60°C, classificação 3321, segundo NP EN 61386-1 e NP EN 61386-21, com o preço incrementado em 20% relativamente a acessórios e peças especiais. (material) | 2 | 0.31 | 0.620 |
| mo103 | h | Ajudante de instalador de aquecimento. (mão de obra) | 1.2 | 22.09 | 26.508 |
| % | % | Custos directos complementares | 2 % | 263.568 | 5.271 |
|  |  | Custos directos |  |  | 268.839 |

Resíduos:
- colocação: mt35tpt010ae; factor de resíduo 0.0275

## Recursos

**mt35tpt010ae** m Tubo rígido de PVC VD-M de 16 mm de diâmetro exterior e 1,3 mm de espessura. Resistência à compressão 750 N
Dados técnicos: Custo energético 7.750 MJ; Emissão de CO2 0.385 kg; Código LER 17 02 03; Massa do elemento 0.08 kg; Volume 0.000133 m3
