# Conduta de ventilação de secção circular

- Propriedade do ficheiro: CYPE Ingenieros S.A.
- Formato: FIEBDC-3/2016
- Programa: Gerador de preços para construção civil. CYPE Ingenieros, S.A.
- Data: 21/01/2022
- Moeda: EUR
- Custos indirectos: 3 %
- IVA: 23 %

## I Instalações

### IV Ventilação

#### IVG Ventilação mecânica para garagens

**IVG025** m Conduta de ventilação de secção circular.
Conduta circular de parede simples helicoidal de aço inoxidável, de 225 mm de diâmetro e 0,5 mm de espessura, fornecida em tramos de 3 ou 5 m. Inclusive acessórios de montagem e elementos de fixação.
Inclui: Marcação do traçado das condutas. Marcação e posterior ancoragem dos suportes das condutas. Montagem e fixação de condutas. Ligações entre a rede de condutas e os ventiladores ou caixas de ventilação. Verificação do seu correcto funcionamento. Realização de ensaios.
Critério de medição de projecto: Comprimento projectado, segundo documentação gráfica de Projecto, medido entre os eixos dos elementos ou dos pontos a ligar, descontando as peças especiais.
Critério de medição de obra: Medir-se-á o comprimento realmente executado segundo especificações de Projecto.

| Código | Un | Descrição | Rendimento | Preço | Importância |
|---|---|---|---|---|---|
| mt42con205g | m | Conduta circular de parede simples helicoidal de aço inoxidável, de 225 mm de diâmetro e 0,5 mm de espessura, fornecida em tramos de 3 ou 5 m. (material) | 1.05 | 36.1 | 37.905 |
| mt42con500i | Ud | Flange de 225 mm de diâmetro e suporte de tecto com varão para fixação de condutas circulares de ar em instalações de ventilação e climatização. (material) | 0.113 | 5.1 | 0.576 |
| mo013 | h | Oficial de 1ª montador de condutas de chapa metálica. (mão de obra) | 0.05 | 19.73 | 0.987 |
| mo084 | h | Ajudante de montador de condutas de chapa metálica. (mão de obra) | 0.05 | 18.74 | 0.937 |
| % | % | Custos directos complementares | 2 % | 40.405 | 0.808 |
|  |  | Custos directos |  |  | 41.213 |

Resíduos:
- colocação: mt42con205g; factor de resíduo 0.0641979

## Recursos

**mt42con205g** m Conduta circular de parede simples helicoidal de aço inoxidável
Dados técnicos: Custo energético 35.369 MJ; Emissão de CO2 1.319 kg; Código LER 17 04 05; Massa do elemento 2.774 kg; Volume 0.001321 m3
Resíduos:
- embalagem: re170201 Madeira. (componente de resíduo); rendimento 0.058 kg; Código LER 17 02 01; Massa do elemento 1 kg; Volume 0.000909 m3
- embalagem: re170203 Plástico. (componente de resíduo); rendimento 0.003 kg; Código LER 17 02 03; Massa do elemento 1 kg; Volume 0.001667 m3
