# Caminho técnico de circulação pedonal de lajetas térmicas, em cobertura plana não acessível, com godo

- Propriedade do ficheiro: CYPE Ingenieros S.A.
- Formato: FIEBDC-3/2016
- Programa: Gerador de preços para construção civil. CYPE Ingenieros, S.A.
- Data: 09/06/2025
- Moeda: EUR
- Custos indirectos: 3 %
- IVA: 23 %

## Q Coberturas

### QD Planas não acessíveis, não ventiladas

#### QDB Com godo

**QDB100** m² Caminho técnico de circulação pedonal de lajetas térmicas, em cobertura plana não acessível, com godo.
Caminho técnico de circulação pedonal de lajetas térmicas, formadas por 35 mm de argamassa e 40 mm de poliestireno extrudido, de 600x600 mm, cor cinzento, acabamento poroso, colocadas directamente sobre a camada separadora, em cobertura plana não acessível, com godo.
Critérios considerados na determinação do preço da unidade de obra: O preço não inclui a camada separadora.
Inclui: Marcação e corte das lajetas. Colocação dos ladrilhos.
Critério de medição de projecto: Superfície medida segundo documentação gráfica de Projecto.
Critério de medição de obra: Medir-se-á a superfície realmente executada segundo especificações de Projecto.

| Código | Un | Descrição | Rendimento | Preço | Importância |
|---|---|---|---|---|---|
| mt15lfs010a | m² | Lajeta térmica, formada por 35 mm de argamassa e 40 mm de poliestireno extrudido, condutibilidade térmica 0,033 W/(m°C). (material) | 1.05 | 24.85 | 26.093 |
| mo020 | h | Oficial de 1ª construção. (mão de obra) | 0.25 | 24.63 | 6.158 |
| mo113 | h | Operário não qualificado construção. (mão de obra) | 0.25 | 23.29 | 5.823 |
| % | % | Custos directos complementares | 2 % | 38.074 | 0.761 |
|  |  | Custos directos |  |  | 38.835 |
