# Pavimento contínuo de microargamassa natural de cal

- Propriedade do ficheiro: CYPE Ingenieros S.A.
- Formato: FIEBDC-3/2016
- Programa: Gerador de preços para construção civil. CYPE Ingenieros, S.A.
- Data: 03/07/2024
- Moeda: EUR
- Custos indirectos: 3 %
- IVA: 23 %

## R Revestimentos

### RS Pavimentos

#### RSQ Contínuos de microargamassa

**RSQ030** m² Pavimento contínuo de microargamassa natural de cal.
Pavimento contínuo de microargamassa, de 2 a 4 mm de espessura, realizado sobre superfície absorvente. CAMADA BASE: microargamassa natural de cal, composta por cal hidráulica natural, tipo NHL 5, segundo NP EN 459-1 e inertes seleccionados com granulometria de até 600 microns, cor branca, em duas camadas, (0,75 kg/m² cada camada). CAMADA DECORATIVA: microargamassa natural de cal, composta por cal hidráulica natural, tipo NHL 5, segundo NP EN 459-1 e inertes seleccionados com granulometria de até 100 microns, cor a escolher, em duas camadas, (0,15 kg/m² cada camada). CAMADA DE VEDAÇÃO: uma demão de mistura de óleos e resinas vegetais e uma demão de massa à base de ceras naturais e própolis.
Critérios considerados na determinação do preço da unidade de obra: O preço não inclui a superfície suporte.
Inclui: Limpeza da superfície suporte. Implantação das juntas de dilatação e panos de trabalho. Execução da mistura. Aplicação da camada base. Aplicação da camada decorativa. Lixar as pequenas aderências e imperfeições. Aplicação da camada de vedante. Limpeza final da superfície acabada.
Critério de medição de projecto: Superfície medida em projecção horizontal, segundo documentação gráfica de Projecto.
Critério de medição de obra: Medir-se-á, em projecção horizontal, a superfície realmente executada segundo especificações de Projecto.

| Código | Un | Descrição | Rendimento | Preço | Importância |
|---|---|---|---|---|---|
| mt28mcn010a | kg | Microargamassa natural de cal, composta por cal hidráulica natural, tipo NHL 5, segundo NP EN 459-1 e inertes seleccionados com granulometria de até 600 microns, cor branca, densidade 1200 kg/m³, resistência à compressão 5 N/mm², sem compostos orgânicos voláteis (COV), fornecida em sacos, segundo EN 13813. (material) | 1.5 | 2.42 | 3.630 |
| mt28mcn010d | kg | Microargamassa natural de cal, composta por cal hidráulica natural, tipo NHL 5, segundo NP EN 459-1 e inertes seleccionados com granulometria de até 100 microns, cor a escolher, densidade 800 kg/m³, resistência à compressão 5 N/mm², sem compostos orgânicos voláteis (COV), fornecida em sacos, segundo EN 13813. (material) | 0.3 | 9.22 | 2.766 |
| mt28mcn020a | l | Mistura de óleos e resinas vegetais, para aplicar com trincha ou rolo. (material) | 0.3 | 28.91 | 8.673 |
| mt22www090a | l | Massa à base de ceras naturais e própolis, para aplicar com rolo. (material) | 0.15 | 38.41 | 5.762 |
| mt08aaa010a | m³ | Água. (material) | 0.054 | 1.5 | 0.081 |
| mo020 | h | Oficial de 1ª construção. (mão de obra) | 0.7 | 22.68 | 15.876 |
| mo113 | h | Operário não qualificado construção. (mão de obra) | 1.25 | 21.45 | 26.813 |
| % | % | Custos directos complementares | 2 % | 63.601 | 1.272 |
|  |  | Custos directos |  |  | 64.873 |

Resíduos:
- colocação: mt28mcn010a; factor de resíduo 0.0066
- colocação: mt28mcn010d; factor de resíduo 0.0066

## Recursos

**mt28mcn010a** kg Microargamassa natural de cal
Dados técnicos: Custo energético 8.478 MJ; Emissão de CO2 0.662 kg; Código LER 17 01 01; Massa do elemento 1 kg; Volume 0.000667 m3
Resíduos:
- embalagem: re150101 Embalagens de papel e cartão. (componente de resíduo); rendimento 0.014 kg; Código LER 15 01 01; Massa do elemento 1 kg; Volume 0.001333 m3

**mt28mcn010d** kg Microargamassa natural de cal
Dados técnicos: Custo energético 8.478 MJ; Emissão de CO2 0.662 kg; Código LER 17 01 01; Massa do elemento 1 kg; Volume 0.000667 m3
Resíduos:
- embalagem: re150101 Embalagens de papel e cartão; rendimento 0.014 kg

**mt08aaa010a** m³ Água
Dados técnicos: Custo energético 60.000 MJ; Emissão de CO2 30.000 kg
